# Remate de peldaño con revestimiento flexible o textil, mediante perfil preformado

- Propiedad del archivo: CYPE Ingenieros S.A.
- Formato: FIEBDC-3/2016
- Programa: Generador de precios de la construcción. CYPE Ingenieros, S.A.
- Fecha: 14/02/2025
- Ámbito geográfico: Ecuador
- Divisa: USD
- Costes indirectos: 3 %
- Gastos generales: 13 %
- Beneficio industrial: 6 %
- IVA: 12 %

## R Revestimientos

### RE Peldaños

#### REA Remates

**REA020** m Remate de peldaño con revestimiento flexible o textil, mediante perfil preformado.
Formación de remate de peldaño con revestimiento flexible o textil, mediante perfil en L perforado de latón, de 30 mm de anchura y 30 mm de altura, con muescas antideslizantes y agujeros avellanados. Incluso limpieza y preparación de la superficie soporte, replanteo y fijación del perfil con tornillos de acero.
Incluye: Limpieza y preparación de la superficie soporte. Replanteo. Corte, colocación y fijación del perfil.
Criterio de medición de proyecto: Longitud medida según documentación gráfica de Proyecto.
Criterio de medición de obra: Se medirá la longitud realmente ejecutada según especificaciones de Proyecto.

| Código | Ud | Descripción | Rendimiento | Precio | Importe |
|---|---|---|---|---|---|
| mt18rpe035c | m | Perfil en L perforado de latón, de 30 mm de anchura y 30 mm de altura, con muescas antideslizantes y agujeros avellanados, para remate de peldaño con revestimiento flexible o textil; incluso accesorios de fijación. (material) | 1.05 | 32.73 | 34.367 |
| mo023 | h | Colocador de pisos. (mano de obra) | 0.065 | 11.11 | 0.722 |
| % | % | Herramienta menor | 2 % | 35.089 | 0.702 |
|  |  | Costes directos |  |  | 35.791 |

Residuos:
- colocación: mt18rpe035c; factor de residuo 0.024

## Recursos

**mt18rpe035c** m Perfil en L perforado de latón
Datos técnicos: Coste energético 256.594 MJ; Emisión de CO2 17.219 kg; Código LER 17 04 01; Masa del elemento 1.456 kg; Volumen 0.000971 m3
Residuos:
- embalaje: re170203 Plástico. (componente de residuo); rendimiento 0.008 kg; Código LER 17 02 03; Masa del elemento 1 kg; Volumen 0.001667 m3
