# Revestimiento pétreo

- Propiedad del archivo: CYPE Ingenieros S.A.
- Formato: FIEBDC-3/2016
- Programa: Generador de precios de la construcción. CYPE Ingenieros, S.A.
- Fecha: 26/06/2024
- Ámbito geográfico: Ecuador
- Divisa: USD
- Costes indirectos: 3 %
- Gastos generales: 13 %
- Beneficio industrial: 6 %
- IVA: 12 %

## R Revestimientos

### RG Morteros y revestimientos acrílicos

#### RGP Revestimientos y pastas pétreas

**RGP010** m² Revestimiento pétreo.
Aplicación manual de dos manos de revestimiento pétreo, color blanco, acabado mate, textura lisa, la primera mano diluida con un 15% de agua y la siguiente diluida con un 5% de agua o sin diluir, (rendimiento: 0,11 l/m² cada mano); previa aplicación de una mano de imprimación a base de copolímeros acrílicos en suspensión acuosa, sobre paramento exterior de mortero.
Criterio de valoración económica: El precio incluye la protección de los elementos del entorno que puedan verse afectados durante los trabajos y la resolución de puntos singulares.
Incluye: Preparación, limpieza y lijado previo del soporte. Preparación de la mezcla. Aplicación de una mano de fondo. Aplicación de dos manos de acabado.
Criterio de medición de proyecto: Superficie medida según documentación gráfica de Proyecto, sin deducir huecos menores de 4 m² y deduciendo, en los huecos de superficie mayor de 4 m², el exceso sobre 4 m².
Criterio de medición de obra: Se medirá la superficie realmente ejecutada según especificaciones de Proyecto, deduciendo, en los huecos de superficie mayor de 4 m², el exceso sobre 4 m².

| Código | Ud | Descripción | Rendimiento | Precio | Importe |
|---|---|---|---|---|---|
| mt27pfp010b | l | Imprimación, a base de copolímeros acrílicos en suspensión acuosa, para favorecer la cohesión de soportes poco consistentes y la adherencia de pinturas. (material) | 0.146 | 6.15 | 0.898 |
| mt27pep010bac | kg | Revestimiento pétreo para exteriores, a base de copolímeros acrílicos, impermeable al agua de lluvia y permeable al vapor de agua, color Blanco, textura lisa, aplicado con brocha o rodillo. (material) | 0.22 | 5.86 | 1.289 |
| mo038 | h | Pintor. (mano de obra) | 0.204 | 10.34 | 2.109 |
| mo076 | h | Ayudante pintor. (mano de obra) | 0.204 | 6.62 | 1.350 |
| % | % | Herramienta menor | 2 % | 5.646 | 0.113 |
|  |  | Costes directos |  |  | 5.759 |

Residuos:
- colocación: mt27pfp010b; factor de residuo 0.06
- colocación: mt27pep010bac; factor de residuo 0.055

## Recursos

**mt27pfp010b** l Imprimación, a base de copolímeros acrílicos en suspensión acuosa
Datos técnicos: Coste energético 77.907 MJ; Emisión de CO2 2.965 kg; Código LER 17 09 04; Masa del elemento 1.03 kg; Volumen 0.000687 m3
Residuos:
- embalaje: re150104 Envases metálicos. (componente de residuo); rendimiento 0.042 kg; Código LER 15 01 04; Masa del elemento 1 kg; Volumen 0.001667 m3

**mt27pep010bac** kg Revestimiento pétreo para exteriores
Datos técnicos: Coste energético 13.840 MJ; Emisión de CO2 0.564 kg; Código LER 08 01 11; Masa del elemento 1 kg; Volumen 0.001111 m3
Residuos:
- embalaje: re170203 Plástico. (componente de residuo); rendimiento 0.032 kg; Código LER 17 02 03; Masa del elemento 1 kg; Volumen 0.001667 m3
