# Pintura plástica sobre paramento interior de placas de silicato cálcico

- Propiedad del archivo: CYPE Ingenieros S.A.
- Formato: FIEBDC-3/2016
- Programa: Generador de precios de la construcción. CYPE Ingenieros, S.A.
- Fecha: 26/06/2024
- Ámbito geográfico: Ecuador
- Divisa: USD
- Costes indirectos: 3 %
- Gastos generales: 13 %
- Beneficio industrial: 6 %
- IVA: 12 %

## R Revestimientos

### RI Pinturas en paramentos interiores

#### RIP Plásticas

**RIP050** m² Pintura plástica sobre paramento interior de placas de silicato cálcico.
Aplicación manual de dos manos de pintura plástica, color blanco, acabado mate, textura lisa, la primera mano diluida con un 20% de agua y la siguiente sin diluir, (rendimiento: 0,1 l/m² cada mano); previa aplicación de una mano de imprimación de secado rápido a base de copolímeros acrílicos en suspensión acuosa, sobre paramento interior de placas de silicato cálcico, vertical, de hasta 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pfj200a | l | Imprimación de secado rápido, a base de copolímeros acrílicos en dispersión acuosa, dióxido de titanio y pigmentos extendedores seleccionados, color blanco, acabado mate, sin olor, para aplicar con brocha, rodillo o pistola. (material) | 0.09 | 12.13 | 1.092 |
| mt27pir010a | l | Pintura plástica ecológica para interior, a base de copolímeros acrílicos en dispersión acuosa, dióxido de titanio y pigmentos extendedores seleccionados, color blanco, acabado mate, textura lisa, de gran resistencia al frote húmedo, permeable al vapor de agua, transpirable y resistente a los rayos UV, para aplicar con brocha, rodillo o pistola. (material) | 0.2 | 6.4 | 1.280 |
| mo038 | h | Pintor. (mano de obra) | 0.129 | 10.34 | 1.334 |
| mo076 | h | Ayudante pintor. (mano de obra) | 0.161 | 6.62 | 1.066 |
| % | % | Herramienta menor | 2 % | 4.772 | 0.095 |
|  |  | Costes directos |  |  | 4.867 |

Residuos:
- colocación: mt27pir010a; factor de residuo 0.055

## Recursos

**mt27pir010a** l Pintura plástica ecológica para interior
Datos técnicos: Coste energético 26.811 MJ; Emisión de CO2 1.369 kg; Código LER 08 01 11; Masa del elemento 1.48 kg; Volumen 0.001644 m3
Residuos:
- embalaje: re170203 Plástico. (componente de residuo); rendimiento 0.023 kg; Código LER 17 02 03; Masa del elemento 1 kg; Volumen 0.001667 m3
