# Tratamiento fungicida sobre paramento de yeso

- Propiedad del archivo: CYPE Ingenieros S.A.
- Formato: FIEBDC-3/2016
- Programa: Generador de precios de la construcción. CYPE Ingenieros, S.A.
- Fecha: 26/06/2024
- Ámbito geográfico: Ecuador
- Divisa: USD
- Costes indirectos: 3 %
- Gastos generales: 13 %
- Beneficio industrial: 6 %
- IVA: 12 %

## R Revestimientos

### RL Tratamientos superficiales de protección

#### RLF Fungicidas

**RLF010** m² Tratamiento fungicida sobre paramento de yeso.
Tratamiento fungicida con carácter preventivo sobre paramento de yeso, mediante la aplicación, con brocha, rodillo o pistola de baja presión, de una capa de imprimación fungicida para la eliminación de mohos, hongos y algas, diluida en agua del 20 al 30%, con 0,15 l/m² de consumo medio. Incluso protección de las superficies contiguas y limpieza final.
Incluye: Protección de las superficies contiguas. Aplicación del producto fungicida. Limpieza final.
Criterio de medición de proyecto: Superficie medida según documentación gráfica de Proyecto.
Criterio de medición de obra: Se medirá la superficie realmente ejecutada según especificaciones de Proyecto.

| Código | Ud | Descripción | Rendimiento | Precio | Importe |
|---|---|---|---|---|---|
| mt08lim060 | l | Imprimación fungicida para la eliminación de mohos, hongos y algas, de aplicación en fachadas y paramentos interiores. (material) | 0.12 | 16.83 | 2.020 |
| mo039 | h | Revocador. (mano de obra) | 0.161 | 10.34 | 1.665 |
| mo079 | h | Ayudante revocador. (mano de obra) | 0.124 | 6.62 | 0.821 |
| % | % | Herramienta menor | 2 % | 4.506 | 0.090 |
|  |  | Costes directos |  |  | 4.596 |

Residuos:
- colocación: mt08lim060 Imprimación fungicida para la eliminación de mohos, hongos y algas, de aplicación en fachadas y paramentos interiores; factor de residuo 0.03

## Recursos

**mt08lim060** l Imprimación fungicida para la eliminación de mohos, hongos y algas, de aplicación en fachadas y paramentos interiores
Datos técnicos: Coste energético 113.484 MJ; Emisión de CO2 4.319 kg; Código LER 17 09 04; Masa del elemento 1.5 kg; Volumen 0.001 m3
Residuos:
- embalaje: re150104 Envases metálicos. (componente de residuo); rendimiento 0.064 kg; Código LER 15 01 04; Masa del elemento 1 kg; Volumen 0.001667 m3
