# Pintura epoxi, sobre paramento interior, en industria con solicitaciones químicas

- Propiedad del archivo: CYPE Ingenieros S.A.
- Formato: FIEBDC-3/2016
- Programa: Generador de precios de la construcción. CYPE Ingenieros, S.A.
- Fecha: 26/06/2024
- Ámbito geográfico: Ecuador
- Divisa: USD
- Costes indirectos: 3 %
- Gastos generales: 13 %
- Beneficio industrial: 6 %
- IVA: 12 %

## R Revestimientos

### RO Pinturas para uso específico

#### ROQ Industrias con solicitaciones químicas

**ROQ010** m² Pintura epoxi, sobre paramento interior, en industria con solicitaciones químicas.
Aplicación manual de dos manos de pintura epoxi, color blanco, acabado brillante, textura lisa, (rendimiento: 0,5 kg/m² cada mano); sobre paramento interior de hormigón, en industria con solicitaciones químicas.
Incluye: Limpieza general de la superficie soporte. Preparación de la mezcla. Aplicación de una mano de fondo y una mano de acabado.
Criterio de medición de proyecto: Superficie medida según documentación gráfica de Proyecto, con el mismo criterio que el soporte base.
Criterio de medición de obra: Se medirá la superficie realmente ejecutada según especificaciones de Proyecto, con el mismo criterio que el soporte base.

| Código | Ud | Descripción | Rendimiento | Precio | Importe |
|---|---|---|---|---|---|
| mt27pxm010c | kg | Pintura para interior, de dos componentes a base de resina epoxi, color blanco, acabado brillante, textura lisa, de altas prestaciones; para aplicar con brocha, rodillo o pistola. (material) | 1 | 26.34 | 26.340 |
| mo038 | h | Pintor. (mano de obra) | 0.229 | 10.34 | 2.368 |
| mo076 | h | Ayudante pintor. (mano de obra) | 0.229 | 6.62 | 1.516 |
| % | % | Herramienta menor | 2 % | 30.224 | 0.604 |
|  |  | Costes directos |  |  | 30.828 |

Residuos:
- colocación: mt27pxm010c; factor de residuo 0.0275

## Recursos

**mt27pxm010c** kg Pintura para interior
Datos técnicos: Coste energético 31.490 MJ; Emisión de CO2 1.556 kg; Código LER 08 01 11; Masa del elemento 1 kg; Volumen 0.001111 m3
Residuos:
- embalaje: re170203 Plástico. (componente de residuo); rendimiento 0.045 kg; Código LER 17 02 03; Masa del elemento 1 kg; Volumen 0.001667 m3
