# Revoque decorativo sobre paramento exterior

- Propiedad del archivo: CYPE Ingenieros S.A.
- Formato: FIEBDC-3/2016
- Programa: Generador de precios de la construcción. CYPE Ingenieros, S.A.
- Fecha: 17/10/2024
- Ámbito geográfico: Ecuador
- Divisa: USD
- Costes indirectos: 3 %
- Gastos generales: 13 %
- Beneficio industrial: 6 %
- IVA: 12 %

## R Revestimientos

### RP Conglomerados tradicionales

#### RPR Revoques

**RPR030** m² Revoque decorativo sobre paramento exterior.
Formación de revoque esgrafiado mediante la aplicación manual, sobre un paramento exterior, previamente enfoscado (no incluido en este precio), de dos capas de mortero de cal aérea apagada de diferentes colores; la primera de 10 mm de espesor, dosificación 1:4 y agregado grueso y la segunda, que lleva incluido el pigmento en su masa, de 8 mm de espesor, dosificación 1:4 y agregado fino de granulometría muy cuidada. Acabado superficial: estarcido mediante plantillas y esgrafiado de la última capa con espátula de madera, previo corte oblicuo del borde dibujado con estiletes. Incluso preparación de la superficie soporte, colocación de malla de fibra de vidrio antiálcalis para refuerzo de encuentros entre materiales diferentes y en los frentes de la losa, en un 20% de la superficie del paramento, formación de juntas, rincones, maestras, aristas, mochetas, jambas, dinteles, remates en los encuentros con paramentos, revestimientos u otros elementos recibidos en su superficie.
Incluye: Preparación de la superficie soporte. Colocación de la malla entre distintos materiales y en los frentes de la losa. Despiece de paños de trabajo. Preparación y aplicación de una primera capa. Preparación y aplicación de una segunda capa. Realización de las juntas. Estarcido mediante plantillas. Esgrafiado. Repasos y limpieza final.
Criterio de medición de proyecto: Superficie medida según documentación gráfica de Proyecto, deduciendo los huecos de superficie mayor de 1 m² e incluyendo el desarrollo de las mochetas.
Criterio de medición de obra: Se medirá la superficie realmente ejecutada según especificaciones de Proyecto, deduciendo los huecos de superficie mayor de 1 m² e incluyendo el desarrollo de las mochetas.

| Código | Ud | Descripción | Rendimiento | Precio | Importe |
|---|---|---|---|---|---|
| mt28pmc010a | m³ | Pasta de mortero de cal para revoques, incluso china. (material) | 0.025 | 165.92 | 4.148 |
| mt09var030a | m² | Malla de fibra de vidrio tejida, con impregnación de PVC, de 10x10 mm de luz de malla, antiálcalis, de 115 a 125 g/m² y 500 µm de espesor, para armar revoques tradicionales, enfoscados y morteros. (material) | 0.21 | 1.84 | 0.386 |
| mt09pmr010 | kg | Pigmento para morteros y revoques. (material) | 0.015 | 10.69 | 0.160 |
| mo039 | h | Revocador. (mano de obra) | 1.126 | 10.64 | 11.981 |
| mo079 | h | Ayudante revocador. (mano de obra) | 1.126 | 6.82 | 7.679 |
| mo111 | h | Peón revocador. (mano de obra) | 0.569 | 6.78 | 3.858 |
| mo020 | h | Albañil. (mano de obra) | 3.272 | 10.64 | 34.814 |
| mo113 | h | Peón de albañil. (mano de obra) | 0.397 | 6.56 | 2.604 |
| % | % | Herramienta menor | 2 % | 65.630 | 1.313 |
|  |  | Costes directos |  |  | 66.943 |

Residuos:
- colocación: mt28pmc010a Pasta de mortero de cal para revoques, incluso china; factor de residuo 0.03
- colocación: mt09var030a; factor de residuo 0.055
- colocación: mt09pmr010 Pigmento para morteros y revoques; factor de residuo 0.03

## Recursos

**mt28pmc010a** m³ Pasta de mortero de cal para revoques, incluso china
Datos técnicos: Coste energético 60.744 MJ; Emisión de CO2 3.016 kg; Código LER 17 09 04; Masa del elemento 1900 kg; Volumen 1.266667 m3
Residuos:
- embalaje: re170203 Plástico. (componente de residuo); rendimiento 0.627 kg; Código LER 17 02 03; Masa del elemento 1 kg; Volumen 0.001667 m3

**mt09var030a** m² Malla de fibra de vidrio tejida
Datos técnicos: Coste energético 10.710 MJ; Emisión de CO2 0.527 kg; Código LER 17 02 03; Masa del elemento 0.12 kg; Volumen 0.0002 m3
Residuos:
- embalaje: re170203 Plástico; rendimiento 0.024 kg

**mt09pmr010** kg Pigmento para morteros y revoques
Datos técnicos: Coste energético 0.291 MJ; Emisión de CO2 0.014 kg; Código LER 17 09 04; Masa del elemento 1 kg; Volumen 0.000667 m3
Residuos:
- embalaje: re170203 Plástico; rendimiento 0.003 kg
