# Trampilla para trasdosado de placas de yeso laminado. Sistema "KNAUF"

- Propiedad del archivo: CYPE Ingenieros S.A.
- Formato: FIEBDC-3/2016
- Programa: Generador de precios de la construcción. CYPE Ingenieros, S.A.
- Fecha: 26/06/2024
- Ámbito geográfico: Ecuador
- Divisa: USD
- Costes indirectos: 3 %
- Gastos generales: 13 %
- Beneficio industrial: 6 %
- IVA: 12 %

## R Revestimientos

### RR Sistema Drywall en paredes

#### RRY De placas de yeso laminado

**RRY021** Ud Trampilla para trasdosado de placas de yeso laminado. Sistema "KNAUF".
Trampilla de registro gama Básica, Star 15, sistema E102.c "KNAUF", de 400x400 mm, formada por marco de aluminio y puerta de placa de yeso laminado (1 impregnada (H1), de 15 mm de espesor), para trasdosado de placas de yeso laminado. Incluso accesorios de montaje.
Criterio de valoración económica: El precio incluye la resolución de encuentros y puntos singulares.
Incluye: Marcado y corte de la placa de yeso laminado. Colocación de la trampilla.
Criterio de medición de proyecto: Número de unidades previstas, según documentación gráfica de Proyecto.
Criterio de medición de obra: Se medirá el número de unidades realmente colocadas según especificaciones de Proyecto.

| Código | Ud | Descripción | Rendimiento | Precio | Importe |
|---|---|---|---|---|---|
| mt12ppk060adffcc | Ud | Trampilla de registro gama Básica, Star 15, sistema E102.c "KNAUF", de 400x400 mm, formada por marco de aluminio y puerta de placa de yeso laminado (1 impregnada (H1), de 15 mm de espesor). (material) | 1 | 76.51 | 76.510 |
| mo053 | h | Montador de mamparas y sistemas de placas. (mano de obra) | 0.135 | 10.62 | 1.434 |
| mo100 | h | Ayudante montador de mamparas y sistemas de placas. (mano de obra) | 0.135 | 6.62 | 0.894 |
| % | % | Herramienta menor | 2 % | 78.838 | 1.577 |
|  |  | Costes directos |  |  | 80.415 |

## Recursos

**mt12ppk060adffcc** Ud Trampilla de registro gama Básica
Datos técnicos: Coste energético 104.099 MJ; Emisión de CO2 6.230 kg
Residuos:
- embalaje: re150101 Envases de papel y cartón. (componente de residuo); rendimiento 0.072 kg; Código LER 15 01 01; Masa del elemento 1 kg; Volumen 0.001333 m3
