# Perfil de transición entre felpudo y piso

- Propiedad del archivo: CYPE Ingenieros S.A.
- Formato: FIEBDC-3/2016
- Programa: Generador de precios de la construcción. CYPE Ingenieros, S.A.
- Fecha: 17/10/2024
- Ámbito geográfico: Ecuador
- Divisa: USD
- Costes indirectos: 3 %
- Gastos generales: 13 %
- Beneficio industrial: 6 %
- IVA: 12 %

## R Revestimientos

### RS Pisos

#### RSF Alfombras y felpudos

**RSF040** m Perfil de transición entre felpudo y piso.
Perfil de transición entre felpudo y piso a distinto nivel, con superficie antideslizante inclinada, de aluminio, de 12 mm de altura, 50 mm de anchura y 1,5 mm de espesor. COLOCACIÓN: con elementos de fijación sobre piso.
Incluye: Preparación de la superficie soporte. Colocación y fijación mecánica del perfil.
Criterio de medición de proyecto: Longitud medida según documentación gráfica de Proyecto.
Criterio de medición de obra: Se medirá la longitud realmente ejecutada según especificaciones de Proyecto.

| Código | Ud | Descripción | Rendimiento | Precio | Importe |
|---|---|---|---|---|---|
| mt18fel120a | m | Perfil de transición entre felpudo y piso a distinto nivel, con superficie antideslizante inclinada, de aluminio, de 12 mm de altura, 50 mm de anchura y 1,5 mm de espesor, con elementos de fijación. (material) | 1 | 57.55 | 57.550 |
| mo027 | h | Instalador de moquetas y revestimientos textiles. (mano de obra) | 0.067 | 10.64 | 0.713 |
| % | % | Herramienta menor | 2 % | 58.263 | 1.165 |
|  |  | Costes directos |  |  | 59.428 |

Residuos:
- colocación: mt18fel120a; factor de residuo 0.024

## Recursos

**mt18fel120a** m Perfil de transición entre felpudo y piso a distinto nivel
Datos técnicos: Coste energético 20.926 MJ; Emisión de CO2 1.522 kg; Código LER 17 04 02; Masa del elemento 0.18 kg; Volumen 0.00012 m3
Residuos:
- embalaje: re170203 Plástico. (componente de residuo); rendimiento 0.008 kg; Código LER 17 02 03; Masa del elemento 1 kg; Volumen 0.001667 m3
