# Revestimiento de piso industrial, sistema Maxurethane Floor "DRIZORO"

- Propiedad del archivo: CYPE Ingenieros S.A.
- Formato: FIEBDC-3/2016
- Programa: Generador de precios de la construcción. CYPE Ingenieros, S.A.
- Fecha: 17/10/2024
- Ámbito geográfico: Ecuador
- Divisa: USD
- Costes indirectos: 3 %
- Gastos generales: 13 %
- Beneficio industrial: 6 %
- IVA: 12 %

## R Revestimientos

### RS Pisos

#### RSI Sistemas de pisos industriales y decorativos

**RSI110** m² Revestimiento de piso industrial, sistema Maxurethane Floor "DRIZORO".
Revestimiento de piso industrial, con resistencia al deslizamiento media, resistencia al fuego Bfl-s1, realizado sobre base de hormigón endurecido, con el sistema Maxurethane Floor "DRIZORO", apto para industrias cárnicas, en interiores, mediante la aplicación sucesiva de: imprimación bicomponente a base de resina epoxi, Maxepox Primer W "DRIZORO"; capa base de 1 a 1,2 mm de espesor, compuesta por una mezcla de revestimiento elástico para interiores y exteriores bicomponente a base de poliuretano alifático, Maxurethane Floor "DRIZORO", de color gris y agregado silíceo Drizoro Silica 0204, "DRIZORO", de 0,20 a 0,40 mm de diámetro, con una proporción en peso 1:0,5 (1,5 kg/m²), endurecida superficialmente mediante espolvoreo con agregado silíceo Drizoro Silica 0308, "DRIZORO", de 0,30 a 0,80 mm de diámetro, (3 kg/m²); y capa de sellado con revestimiento elástico para interiores y exteriores bicomponente a base de poliuretano alifático, Maxurethane Floor "DRIZORO", de color gris.
Criterio de valoración económica: El precio no incluye la superficie soporte ni la ejecución y el sellado de las juntas.
Incluye: Limpieza de la superficie soporte. Replanteo de las juntas y paños de trabajo. Aplicación de la imprimación. Aplicación de la capa base. Espolvoreo con agregado de sílice. Aplicación de la capa de sellado. Limpieza final del piso.
Criterio de medición de proyecto: Superficie medida en proyección horizontal, según documentación gráfica de Proyecto.
Criterio de medición de obra: Se medirá, en proyección horizontal, la superficie realmente ejecutada según especificaciones de Proyecto.

| Código | Ud | Descripción | Rendimiento | Precio | Importe |
|---|---|---|---|---|---|
| mt47add070a | kg | Imprimación bicomponente a base de resina epoxi, Maxepox Primer W "DRIZORO". (material) | 0.3 | 16.21 | 4.863 |
| mt47add080b | kg | Revestimiento elástico para interiores y exteriores bicomponente a base de poliuretano alifático, Maxurethane Floor "DRIZORO", de color gris. (material) | 1.35 | 24.58 | 33.183 |
| mt01adr010a | kg | Agregado silíceo Drizoro Silica 0204, "DRIZORO", de 0,20 a 0,40 mm de diámetro. (material) | 0.5 | 0.42 | 0.210 |
| mt01adr010b | kg | Agregado silíceo Drizoro Silica 0308, "DRIZORO", de 0,30 a 0,80 mm de diámetro. (material) | 3 | 0.39 | 1.170 |
| mo121 | h | Oficial 1ª aplicador de pisos industriales. (mano de obra) | 0.506 | 10.64 | 5.384 |
| mo122 | h | Ayudante aplicador de pisos industriales. (mano de obra) | 0.506 | 6.82 | 3.451 |
| % | % | Herramienta menor | 2 % | 48.261 | 0.965 |
|  |  | Costes directos |  |  | 49.226 |

Residuos:
- colocación: mt47add070a Imprimación bicomponente a base de resina epoxi, Maxepox Primer W "DRIZORO"; factor de residuo 0.03
- colocación: mt47add080b; factor de residuo 0.03
- colocación: mt01adr010a Agregado silíceo Drizoro Silica 0204, "DRIZORO", de 0,20 a 0,40 mm de diámetro; factor de residuo 0.009
- colocación: mt01adr010b Agregado silíceo Drizoro Silica 0308, "DRIZORO", de 0,30 a 0,80 mm de diámetro; factor de residuo 0.009

## Recursos

**mt47add070a** kg Imprimación bicomponente a base de resina epoxi, Maxepox Primer W "DRIZORO"
Datos técnicos: Coste energético 86.761 MJ; Emisión de CO2 3.294 kg; Código LER 17 09 04; Masa del elemento 1 kg; Volumen 0.000667 m3
Residuos:
- embalaje: re170203 Plástico. (componente de residuo); rendimiento 0.003 kg; Código LER 17 02 03; Masa del elemento 1 kg; Volumen 0.001667 m3

**mt47add080b** kg Revestimiento elástico para interiores y exteriores bicomponente a base de poliuretano alifático
Datos técnicos: Coste energético 144.471 MJ; Emisión de CO2 7.014 kg; Código LER 17 09 04; Masa del elemento 1 kg; Volumen 0.000667 m3
Residuos:
- embalaje: re170203 Plástico; rendimiento 0.003 kg

**mt01adr010a** kg Agregado silíceo Drizoro Silica 0204, "DRIZORO", de 0,20 a 0,40 mm de diámetro
Datos técnicos: Coste energético 0.075 MJ; Emisión de CO2 0.004 kg; Código LER 01 04 08; Masa del elemento 1 kg; Volumen 0.000667 m3

**mt01adr010b** kg Agregado silíceo Drizoro Silica 0308, "DRIZORO", de 0,30 a 0,80 mm de diámetro
Datos técnicos: Coste energético 0.075 MJ; Emisión de CO2 0.004 kg; Código LER 01 04 08; Masa del elemento 1 kg; Volumen 0.000667 m3
