# Revestimiento de piso industrial, sistema Maxfloor MMA "DRIZORO"

- Propiedad del archivo: CYPE Ingenieros S.A.
- Formato: FIEBDC-3/2016
- Programa: Generador de precios de la construcción. CYPE Ingenieros, S.A.
- Fecha: 17/10/2024
- Ámbito geográfico: Ecuador
- Divisa: USD
- Costes indirectos: 3 %
- Gastos generales: 13 %
- Beneficio industrial: 6 %
- IVA: 12 %

## R Revestimientos

### RS Pisos

#### RSI Sistemas de pisos industriales y decorativos

**RSI130** m² Revestimiento de piso industrial, sistema Maxfloor MMA "DRIZORO".
Revestimiento de piso industrial, liso, realizado sobre base de hormigón endurecido, con el sistema Maxfloor MMA "DRIZORO", apto para cámaras frigoríficas, en interiores, mediante la aplicación sucesiva de: una mano de imprimación de dos componentes a base de metacrilato de metilo (MMA), Maxfloor MMA-P "DRIZORO"; capa base de adhesivo tixotrópico de dos componentes a base de metacrilato de metilo (MMA), Maxfloor MMA-B "DRIZORO", en dos capas; y capa de sellado con revestimiento elástico para interiores y exteriores bicomponente a base de metacrilato de metilo (MMA), Maxfloor MMA-F "DRIZORO".
Criterio de valoración económica: El precio no incluye la superficie soporte ni la ejecución y el sellado de las juntas.
Incluye: Limpieza de la superficie soporte. Replanteo de las juntas y paños de trabajo. Aplicación de una mano de imprimación. Aplicación de la capa base. Aplicación de la capa de sellado. Limpieza final del piso.
Criterio de medición de proyecto: Superficie medida en proyección horizontal, según documentación gráfica de Proyecto.
Criterio de medición de obra: Se medirá, en proyección horizontal, la superficie realmente ejecutada según especificaciones de Proyecto.

| Código | Ud | Descripción | Rendimiento | Precio | Importe |
|---|---|---|---|---|---|
| mt47add100a | kg | Imprimación de dos componentes a base de metacrilato de metilo (MMA), Maxfloor MMA-P "DRIZORO". (material) | 0.4 | 27.06 | 10.824 |
| mt47add110a | kg | Adhesivo tixotrópico de dos componentes a base de metacrilato de metilo (MMA), Maxfloor MMA-B "DRIZORO". (material) | 1.1 | 27.06 | 29.766 |
| mt47add120a | kg | Revestimiento elástico para interiores y exteriores bicomponente a base de metacrilato de metilo (MMA), Maxfloor MMA-F "DRIZORO". (material) | 0.275 | 27.06 | 7.442 |
| mo121 | h | Oficial 1ª aplicador de pisos industriales. (mano de obra) | 0.439 | 10.64 | 4.671 |
| mo122 | h | Ayudante aplicador de pisos industriales. (mano de obra) | 0.439 | 6.82 | 2.994 |
| % | % | Herramienta menor | 2 % | 55.697 | 1.114 |
|  |  | Costes directos |  |  | 56.811 |
