# Trampilla para cielo raso continuo de placas de yeso laminado. Sistema "PLACO"

- Propiedad del archivo: CYPE Ingenieros S.A.
- Formato: FIEBDC-3/2016
- Programa: Generador de precios de la construcción. CYPE Ingenieros, S.A.
- Fecha: 26/06/2024
- Ámbito geográfico: Ecuador
- Divisa: USD
- Costes indirectos: 3 %
- Gastos generales: 13 %
- Beneficio industrial: 6 %
- IVA: 12 %

## R Revestimientos

### RT Cielos rasos en interiores

#### RTC Continuos, de placas de yeso laminado

**RTC019** Ud Trampilla para cielo raso continuo de placas de yeso laminado. Sistema "PLACO".
Trampilla de registro, Alutramp "PLACO", de 400x400 mm, formada por marco de aluminio y puerta de placa de yeso laminado con baja absorción superficial de agua, Placomarine PPM 13, para cielo raso continuo de placas de yeso laminado. Incluso accesorios de montaje.
Incluye: Marcado y corte de la placa de yeso laminado. Colocación del marco. Colocación y atornillado de la puerta. Resolución de encuentros y puntos singulares.
Criterio de medición de proyecto: Número de unidades previstas, según documentación gráfica de Proyecto.
Criterio de medición de obra: Se medirá el número de unidades realmente colocadas según especificaciones de Proyecto.

| Código | Ud | Descripción | Rendimiento | Precio | Importe |
|---|---|---|---|---|---|
| mt12plk070a | Ud | Trampilla de registro, Alutramp "PLACO", de 400x400 mm, formada por marco de aluminio y puerta de placa de yeso laminado con baja absorción superficial de agua, Placomarine PPM 13. (material) | 1 | 38.78 | 38.780 |
| mo015 | h | Montador de cielos rasos. (mano de obra) | 0.519 | 10.62 | 5.512 |
| mo082 | h | Ayudante montador de cielos rasos. (mano de obra) | 0.26 | 6.62 | 1.721 |
| % | % | Herramienta menor | 2 % | 46.013 | 0.920 |
|  |  | Costes directos |  |  | 46.933 |

## Recursos

**mt12plk070a** Ud Trampilla de registro
Datos técnicos: Coste energético 89.298 MJ; Emisión de CO2 6.527 kg
Residuos:
- embalaje: re150101 Envases de papel y cartón. (componente de residuo); rendimiento 0.072 kg; Código LER 15 01 01; Masa del elemento 1 kg; Volumen 0.001333 m3
