# Trampilla para cielo raso continuo de placas de yeso laminado. Sistema "KNAUF"

- Propiedad del archivo: CYPE Ingenieros S.A.
- Formato: FIEBDC-3/2016
- Programa: Generador de precios de la construcción. CYPE Ingenieros, S.A.
- Fecha: 26/06/2024
- Ámbito geográfico: Ecuador
- Divisa: USD
- Costes indirectos: 3 %
- Gastos generales: 13 %
- Beneficio industrial: 6 %
- IVA: 12 %

## R Revestimientos

### RT Cielos rasos en interiores

#### RTC Continuos, de placas de yeso laminado

**RTC021** Ud Trampilla para cielo raso continuo de placas de yeso laminado. Sistema "KNAUF".
Trampilla de registro gama Cortafuego, Cortafuego Tec EI 90 37,5, sistema E154.a "KNAUF", de 600x800 mm, formada por marco de acero y puerta de placa de yeso laminado (3 cortafuego (DF), de 12,5 mm de espesor cada placa), para cielo raso continuo de placas de yeso laminado. Incluso accesorios de montaje.
Incluye: Marcado y corte de la placa de yeso laminado. Colocación de la trampilla. Resolución de encuentros y puntos singulares.
Criterio de medición de proyecto: Número de unidades previstas, según documentación gráfica de Proyecto.
Criterio de medición de obra: Se medirá el número de unidades realmente colocadas según especificaciones de Proyecto.

| Código | Ud | Descripción | Rendimiento | Precio | Importe |
|---|---|---|---|---|---|
| mt12ppk060dmjpbf | Ud | Trampilla de registro gama Cortafuego, Cortafuego Tec EI 90 37,5, sistema E154.a "KNAUF", de 600x800 mm, formada por marco de acero y puerta de placa de yeso laminado (3 cortafuego (DF), de 12,5 mm de espesor cada placa). (material) | 1 | 443.65 | 443.650 |
| mo015 | h | Montador de cielos rasos. (mano de obra) | 0.389 | 10.62 | 4.131 |
| mo082 | h | Ayudante montador de cielos rasos. (mano de obra) | 0.195 | 6.62 | 1.291 |
| % | % | Herramienta menor | 2 % | 449.072 | 8.981 |
|  |  | Costes directos |  |  | 458.053 |

## Recursos

**mt12ppk060dmjpbf** Ud Trampilla de registro gama Cortafuego
Datos técnicos: Coste energético 99.943 MJ; Emisión de CO2 5.100 kg
Residuos:
- embalaje: re150101 Envases de papel y cartón. (componente de residuo); rendimiento 0.086 kg; Código LER 15 01 01; Masa del elemento 1 kg; Volumen 0.001333 m3
