# Trampilla para cielo raso continuo de placas de yeso laminado. Sistema "KNAUF"

- Propiedad del archivo: CYPE Ingenieros S.A.
- Formato: FIEBDC-3/2016
- Programa: Generador de precios de la construcción. CYPE Ingenieros, S.A.
- Fecha: 26/06/2024
- Ámbito geográfico: Ecuador
- Divisa: USD
- Costes indirectos: 3 %
- Gastos generales: 13 %
- Beneficio industrial: 6 %
- IVA: 12 %

## R Revestimientos

### RT Cielos rasos en interiores

#### RTC Continuos, de placas de yeso laminado

**RTC021** Ud Trampilla para cielo raso continuo de placas de yeso laminado. Sistema "KNAUF".
Trampilla de registro gama Básica, Plus 2x12,5, sistema E102.b "KNAUF", de 500x500 mm, formada por marco de aluminio y puerta de placa de yeso laminado (2 impregnada (H1), de 12,5 mm de espesor cada placa), para cielo raso continuo de placas de yeso laminado. Incluso accesorios de montaje.
Incluye: Marcado y corte de la placa de yeso laminado. Colocación de la trampilla. Resolución de encuentros y puntos singulares.
Criterio de medición de proyecto: Número de unidades previstas, según documentación gráfica de Proyecto.
Criterio de medición de obra: Se medirá el número de unidades realmente colocadas según especificaciones de Proyecto.

| Código | Ud | Descripción | Rendimiento | Precio | Importe |
|---|---|---|---|---|---|
| mt12ppk060aeegbd | Ud | Trampilla de registro gama Básica, Plus 2x12,5, sistema E102.b "KNAUF", de 500x500 mm, formada por marco de aluminio y puerta de placa de yeso laminado (2 impregnada (H1), de 12,5 mm de espesor cada placa). (material) | 1 | 76.8 | 76.800 |
| mo015 | h | Montador de cielos rasos. (mano de obra) | 0.389 | 10.62 | 4.131 |
| mo082 | h | Ayudante montador de cielos rasos. (mano de obra) | 0.195 | 6.62 | 1.291 |
| % | % | Herramienta menor | 2 % | 82.222 | 1.644 |
|  |  | Costes directos |  |  | 83.866 |

## Recursos

**mt12ppk060aeegbd** Ud Trampilla de registro gama Básica
Datos técnicos: Coste energético 221.715 MJ; Emisión de CO2 13.202 kg
Residuos:
- embalaje: re150101 Envases de papel y cartón. (componente de residuo); rendimiento 0.072 kg; Código LER 15 01 01; Masa del elemento 1 kg; Volumen 0.001333 m3
