# Trampilla para cielo raso continuo de placas de yeso laminado. Sistema "KNAUF"

- Propiedad del archivo: CYPE Ingenieros S.A.
- Formato: FIEBDC-3/2016
- Programa: Generador de precios de la construcción. CYPE Ingenieros, S.A.
- Fecha: 26/06/2024
- Ámbito geográfico: Ecuador
- Divisa: USD
- Costes indirectos: 3 %
- Gastos generales: 13 %
- Beneficio industrial: 6 %
- IVA: 12 %

## R Revestimientos

### RT Cielos rasos en interiores

#### RTC Continuos, de placas de yeso laminado

**RTC021** Ud Trampilla para cielo raso continuo de placas de yeso laminado. Sistema "KNAUF".
Trampilla de registro gama Básica, Revo Linie 12,5, sistema E112 "KNAUF", de 900x900 mm, formada por marco de aluminio y puerta de placa de yeso laminado (1 Diamant (DFH1I), de 12,5 mm de espesor), para cielo raso continuo de placas de yeso laminado. Incluso accesorios de montaje.
Incluye: Marcado y corte de la placa de yeso laminado. Colocación de la trampilla. Resolución de encuentros y puntos singulares.
Criterio de medición de proyecto: Número de unidades previstas, según documentación gráfica de Proyecto.
Criterio de medición de obra: Se medirá el número de unidades realmente colocadas según especificaciones de Proyecto.

| Código | Ud | Descripción | Rendimiento | Precio | Importe |
|---|---|---|---|---|---|
| mt12ppk060aggjbj | Ud | Trampilla de registro gama Básica, Revo Linie 12,5, sistema E112 "KNAUF", de 900x900 mm, formada por marco de aluminio y puerta de placa de yeso laminado (1 Diamant (DFH1I), de 12,5 mm de espesor). (material) | 1 | 384.44 | 384.440 |
| mo015 | h | Montador de cielos rasos. (mano de obra) | 0.389 | 10.62 | 4.131 |
| mo082 | h | Ayudante montador de cielos rasos. (mano de obra) | 0.195 | 6.62 | 1.291 |
| % | % | Herramienta menor | 2 % | 389.862 | 7.797 |
|  |  | Costes directos |  |  | 397.659 |

## Recursos

**mt12ppk060aggjbj** Ud Trampilla de registro gama Básica
Datos técnicos: Coste energético 312.595 MJ; Emisión de CO2 21.923 kg
Residuos:
- embalaje: re150101 Envases de papel y cartón. (componente de residuo); rendimiento 0.086 kg; Código LER 15 01 01; Masa del elemento 1 kg; Volumen 0.001333 m3
