# Conjunto de artefactos sanitarios

- Propiedad del archivo: CYPE Ingenieros S.A.
- Formato: FIEBDC-3/2016
- Programa: Generador de precios de la construcción. CYPE Ingenieros, S.A.
- Fecha: 26/06/2024
- Ámbito geográfico: Ecuador
- Divisa: USD
- Costes indirectos: 3 %
- Gastos generales: 13 %
- Beneficio industrial: 6 %
- IVA: 12 %

## S Señalización y equipamiento

### SA Artefactos sanitarios

#### SAC Conjuntos

**SAC005** Ud Conjunto de artefactos sanitarios.
Conjunto de artefactos sanitarios en baño formado por: lavatorio de porcelana sanitaria, con pedestal, gama básica, color blanco, de 520x410 mm; inodoro de porcelana sanitaria, con tanque bajo, gama básica, color blanco, con asiento y tapa lacados, mecanismo de descarga de 3/6 litros, con juego de fijación y codo de evacuación; bidé de porcelana sanitaria, gama básica, color blanco, sin tapa. Incluso desagües, llaves de regulación, enlaces de alimentación flexibles y sellado con silicona.
Incluye: Replanteo. Colocación y fijación de los aparatos. Montaje del desagüe. Conexión a la red de desagüe. Montaje de la grifería. Conexión a las redes de agua fría y caliente. Comprobación de su correcto funcionamiento. Sellado de juntas.
Criterio de medición de proyecto: Número de unidades previstas, según documentación gráfica de Proyecto.
Criterio de medición de obra: Se medirá el número de unidades realmente colocadas según especificaciones de Proyecto.

| Código | Ud | Descripción | Rendimiento | Precio | Importe |
|---|---|---|---|---|---|
| mt30lps010aa | Ud | Lavatorio de porcelana sanitaria, con pedestal, gama básica, color blanco, de 520x410 mm, con juego de fijación. (material) | 1 | 146.93 | 146.930 |
| mt30ips010a | Ud | Inodoro de porcelana sanitaria, con tanque bajo, gama básica, color blanco, con asiento y tapa lacados, mecanismo de descarga de 3/6 litros, con juego de fijación y codo de evacuación. (material) | 1 | 318.9 | 318.900 |
| mt30bps010a | Ud | Bidé de porcelana sanitaria, gama básica, color blanco, sin tapa, con juego de fijación. (material) | 1 | 84.83 | 84.830 |
| mt36www005b | Ud | Acoplamiento a pared acodado con plafón, de PVC, serie B, color blanco, para evacuación de aguas residuales (a baja y alta temperatura) en el interior de los edificios, enlace mixto de 1 1/4"x40 mm de diámetro, con válvula de desagüe. (material) | 2 | 15.74 | 31.480 |
| mt38tew010a | Ud | Latiguillo flexible de 20 cm y 1/2" de diámetro. (material) | 1 | 11.26 | 11.260 |
| mt30www005 | Ud | Cartucho de 300 ml de silicona ácida monocomponente, fungicida, para sellado de juntas en ambientes húmedos. (material) | 0.036 | 10.55 | 0.380 |
| mo008 | h | Plomero. (mano de obra) | 2.742 | 10.62 | 29.120 |
| mo107 | h | Ayudante plomero. (mano de obra) | 1.828 | 6.62 | 12.101 |
| % | % | Herramienta menor | 2 % | 635.001 | 12.700 |
|  |  | Costes directos |  |  | 647.701 |

Residuos:
- colocación: mt30www005 Cartucho de 300 ml de silicona ácida monocomponente, fungicida, para sellado de juntas en ambientes húmedos; factor de residuo 0.06

## Recursos

**mt30lps010aa** Ud Lavatorio de porcelana sanitaria, con pedestal, gama básica, color blanco, de 520x410 mm, con juego de fijación
Datos técnicos: Coste energético 100.337 MJ; Emisión de CO2 88.984 kg
Residuos:
- embalaje: re150101 Envases de papel y cartón. (componente de residuo); rendimiento 1.275 kg; Código LER 15 01 01; Masa del elemento 1 kg; Volumen 0.001333 m3

**mt30ips010a** Ud Inodoro de porcelana sanitaria
Datos técnicos: Coste energético 152.221 MJ; Emisión de CO2 134.832 kg
Residuos:
- embalaje: re150101 Envases de papel y cartón; rendimiento 1.494 kg

**mt30bps010a** Ud Bidé de porcelana sanitaria, gama básica, color blanco, sin tapa, con juego de fijación
Datos técnicos: Coste energético 67.968 MJ; Emisión de CO2 60.419 kg
Residuos:
- embalaje: re150101 Envases de papel y cartón; rendimiento 1.245 kg

**mt30www005** Ud Cartucho de 300 ml de silicona ácida monocomponente, fungicida, para sellado de juntas en ambientes húmedos
Datos técnicos: Coste energético 87.088 MJ; Emisión de CO2 3.667 kg; Código LER 17 09 04; Masa del elemento 0.45 kg; Volumen 0.0003 m3
Residuos:
- embalaje: re170203 Plástico. (componente de residuo); rendimiento 0.1 kg; Código LER 17 02 03; Masa del elemento 1 kg; Volumen 0.001667 m3
