# Horno eléctrico

- Propiedad del archivo: CYPE Ingenieros S.A.
- Formato: FIEBDC-3/2016
- Programa: Generador de precios de la construcción. CYPE Ingenieros, S.A.
- Fecha: 26/06/2024
- Ámbito geográfico: Ecuador
- Divisa: USD
- Costes indirectos: 3 %
- Gastos generales: 13 %
- Beneficio industrial: 6 %
- IVA: 12 %

## S Señalización y equipamiento

### SC Cocinas/galerías

#### SCE Electrodomésticos

**SCE040** Ud Horno eléctrico.
Horno eléctrico integrable, de 595 mm de anchura, 595 mm de altura y 559 mm de profundidad, acabado cromado mate, con capacidad para 70 l, índice de eficiencia energética EEI entre 62 y 82.
Incluye: Replanteo. Colocación del aparato. Conexión a la red eléctrica. Comprobación de su correcto funcionamiento.
Criterio de medición de proyecto: Número de unidades previstas, según documentación gráfica de Proyecto.
Criterio de medición de obra: Se medirá el número de unidades realmente colocadas según especificaciones de Proyecto.

| Código | Ud | Descripción | Rendimiento | Precio | Importe |
|---|---|---|---|---|---|
| mt32hok010Cb | Ud | Horno eléctrico integrable, de 595 mm de anchura, 595 mm de altura y 559 mm de profundidad, acabado cromado mate, con capacidad para 70 l, índice de eficiencia energética EEI entre 62 y 82. (material) | 1 | 565.97 | 565.970 |
| mo003 | h | Electricista. (mano de obra) | 0.62 | 10.62 | 6.584 |
| % | % | Herramienta menor | 2 % | 572.554 | 11.451 |
|  |  | Costes directos |  |  | 584.005 |

## Recursos

**mt32hok010Cb** Ud Horno eléctrico integrable
Datos técnicos: Coste energético 627.815 MJ; Emisión de CO2 25.885 kg
Residuos:
- embalaje: re150101 Envases de papel y cartón. (componente de residuo); rendimiento 1.366 kg; Código LER 15 01 01; Masa del elemento 1 kg; Volumen 0.001333 m3
- embalaje: re170604 Materiales de aislamiento distintos de los especificados en los códigos 17 06 01 y 17 06 03. (componente de residuo); rendimiento 0.068 kg; Código LER 17 06 04; Masa del elemento 1 kg; Volumen 0.001667 m3
