# Fregadero

- Propiedad del archivo: CYPE Ingenieros S.A.
- Formato: FIEBDC-3/2016
- Programa: Generador de precios de la construcción. CYPE Ingenieros, S.A.
- Fecha: 26/06/2024
- Ámbito geográfico: Ecuador
- Divisa: USD
- Costes indirectos: 3 %
- Gastos generales: 13 %
- Beneficio industrial: 6 %
- IVA: 12 %

## S Señalización y equipamiento

### SC Cocinas/galerías

#### SCF Fregaderos y lavarropas

**SCF010** Ud Fregadero.
Fregadero de acero inoxidable para instalación en mesón, de 1 pozo, de 450x490 mm, con válvula de desagüe, para mesón de cocina, equipado con grifería monomando con cartucho cerámico para fregadero, gama básica, acabado cromado, compuesta de caño giratorio, aireador y enlaces de alimentación flexibles, válvula con desagüe y sifón. Incluso conexión a las redes de agua fría y caliente y a la red de desagüe existentes, fijación del aparato y sellado con silicona.
Incluye: Replanteo y trazado en el paramento soporte de la situación del aparato. Colocación, nivelación y fijación de los elementos de soporte. Nivelación, aplomado y colocación del aparato. Conexión a la red de desagüe. Montaje de la grifería. Conexión a las redes de agua fría y caliente. Montaje de accesorios y complementos. Sellado de juntas. Comprobación de su correcto funcionamiento.
Criterio de medición de proyecto: Número de unidades previstas, según documentación gráfica de Proyecto.
Criterio de medición de obra: Se medirá el número de unidades realmente colocadas según especificaciones de Proyecto.

| Código | Ud | Descripción | Rendimiento | Precio | Importe |
|---|---|---|---|---|---|
| mt30fxs010a | Ud | Fregadero de acero inoxidable para instalación en mesón, de 1 pozo, de 450x490 mm, con válvula de desagüe. (material) | 1 | 177.31 | 177.310 |
| mt31gmg030a | Ud | Grifería monomando con cartucho cerámico para fregadero, gama básica, acabado cromado, compuesta de caño giratorio, aireador y enlaces de alimentación flexibles. (material) | 1 | 108.31 | 108.310 |
| mt30lla030 | Ud | Llave de regulación de 1/2", para fregadero o lavarropa, acabado cromado. (material) | 2 | 28.59 | 57.180 |
| mt30sif020a | Ud | Sifón botella sencillo de 1 1/2" para fregadero de 1 pozo, con válvula extensible. (material) | 1 | 5.73 | 5.730 |
| mo008 | h | Plomero. (mano de obra) | 0.856 | 10.62 | 9.091 |
| mo107 | h | Ayudante plomero. (mano de obra) | 0.658 | 6.62 | 4.356 |
| % | % | Herramienta menor | 2 % | 361.977 | 7.240 |
|  |  | Costes directos |  |  | 369.217 |

Residuos:
- colocación: mt30sif020a Sifón botella sencillo de 1 1/2" para fregadero de 1 pozo, con válvula extensible; factor de residuo 0.0275

## Recursos

**mt30fxs010a** Ud Fregadero de acero inoxidable para instalación en mesón, de 1 pozo, de 450x490 mm, con válvula de desagüe
Datos técnicos: Coste energético 200.714 MJ; Emisión de CO2 30.518 kg
Residuos:
- embalaje: re150101 Envases de papel y cartón. (componente de residuo); rendimiento 1.315 kg; Código LER 15 01 01; Masa del elemento 1 kg; Volumen 0.001333 m3

**mt31gmg030a** Ud Grifería monomando con cartucho cerámico para fregadero
Datos técnicos: Coste energético 247.177 MJ; Emisión de CO2 16.666 kg
Residuos:
- embalaje: re150101 Envases de papel y cartón; rendimiento 0.072 kg

**mt30sif020a** Ud Sifón botella sencillo de 1 1/2" para fregadero de 1 pozo, con válvula extensible
Datos técnicos: Coste energético 20.945 MJ; Emisión de CO2 1.069 kg; Código LER 17 02 03; Masa del elemento 0.216 kg; Volumen 0.00036 m3
Residuos:
- embalaje: re150101 Envases de papel y cartón; rendimiento 0.035 kg
