# Pasamanos con protección de vinilo

- Propiedad del archivo: CYPE Ingenieros S.A.
- Formato: FIEBDC-3/2016
- Programa: Generador de precios de la construcción. CYPE Ingenieros, S.A.
- Fecha: 26/06/2024
- Ámbito geográfico: Ecuador
- Divisa: USD
- Costes indirectos: 3 %
- Gastos generales: 13 %
- Beneficio industrial: 6 %
- IVA: 12 %

## S Señalización y equipamiento

### SD Protecciones

#### SDS Pasamanos protectores

**SDS010** m Pasamanos con protección de vinilo.
Pasamanos rectangular, de 140x75 mm, formado por: perfil de aluminio y ménsulas de ABS fijadas con tornillos y tacos de expansión al paramento, protección de vinilo de 2 mm de espesor, de color naranja, fijada mediante clip al perfil de aluminio y remate en sus extremos con tapas de ABS.
Incluye: Replanteo de los puntos de fijación. Fijación de las ménsulas al paramento. Inserción del perfil amortiguador. Fijación del perfil de aluminio. Colocación de la protección de vinilo. Colocación de las tapas en los extremos.
Criterio de medición de proyecto: Longitud medida a ejes, según documentación gráfica de Proyecto.
Criterio de medición de obra: Se medirá, a ejes, la longitud realmente ejecutada según especificaciones de Proyecto.

| Código | Ud | Descripción | Rendimiento | Precio | Importe |
|---|---|---|---|---|---|
| mt25dpa020c | m | Pasamanos rectangular, de 140x75 mm, formado por: perfil de aluminio, en el cual se inserta otro perfil amortiguador de caucho, ménsulas de ABS, tornillos y tacos de expansión, protección de vinilo de 2 mm de espesor, de color naranja, Euroclase B-s1, d0 de reacción al fuego, clips y tapas de ABS para remate en sus extremos. (material) | 1.05 | 145.81 | 153.101 |
| mo011 | h | Montador. (mano de obra) | 0.119 | 10.62 | 1.264 |
| mo080 | h | Ayudante montador. (mano de obra) | 0.119 | 6.62 | 0.788 |
| % | % | Herramienta menor | 2 % | 155.153 | 3.103 |
|  |  | Costes directos |  |  | 158.256 |

Residuos:
- colocación: mt25dpa020c; factor de residuo 0.024

## Recursos

**mt25dpa020c** m Pasamanos rectangular
Datos técnicos: Coste energético 304.160 MJ; Emisión de CO2 22.369 kg; Código LER 17 04 02; Masa del elemento 2.71 kg; Volumen 0.001807 m3
Residuos:
- embalaje: re170203 Plástico. (componente de residuo); rendimiento 0.008 kg; Código LER 17 02 03; Masa del elemento 1 kg; Volumen 0.001667 m3
