# Grifería termostática para bañera

- Propiedad del archivo: CYPE Ingenieros S.A.
- Formato: FIEBDC-3/2016
- Programa: Generador de precios de la construcción. CYPE Ingenieros, S.A.
- Fecha: 17/10/2024
- Ámbito geográfico: Ecuador
- Divisa: USD
- Costes indirectos: 3 %
- Gastos generales: 13 %
- Beneficio industrial: 6 %
- IVA: 12 %

## S Señalización y equipamiento

### SG Griferías

#### SGB Para bañeras

**SGB070** Ud Grifería termostática para bañera.
Grifería termostática formada por grifo mezclador termostático mural para baño/ducha, de 1/2", acabado cromado, con mandos, cartucho compacto con termoelemento de cera, limitador de caudal, limitador de temperatura a 43°C con tope de seguridad a 38°C, filtros, inversor, aireador y toma inferior de 1/2" para flexo con válvula antirretorno. Incluso racores excéntricos.
Criterio de valoración económica: El precio no incluye el equipo de ducha.
Incluye: Colocación. Conexionado y comprobación de su correcto funcionamiento.
Criterio de medición de proyecto: Número de unidades previstas, según documentación gráfica de Proyecto.
Criterio de medición de obra: Se medirá el número de unidades realmente colocadas según especificaciones de Proyecto.

| Código | Ud | Descripción | Rendimiento | Precio | Importe |
|---|---|---|---|---|---|
| mt31gro275a | Ud | Grifo mezclador termostático mural para baño/ducha, de 1/2", acabado cromado, con mandos, cartucho compacto con termoelemento de cera, limitador de caudal, limitador de temperatura a 43°C con tope de seguridad a 38°C, filtros, inversor, aireador y toma inferior de 1/2" para flexo con válvula antirretorno, incluso racores excéntricos. (material) | 1 | 374.3 | 374.300 |
| mt37www010 | Ud | Material auxiliar para instalaciones de plomería. (material) | 1 | 2.02 | 2.020 |
| mo008 | h | Plomero. (mano de obra) | 0.635 | 10.93 | 6.941 |
| % | % | Herramienta menor | 2 % | 383.261 | 7.665 |
|  |  | Costes directos |  |  | 390.926 |
