# Equipo de ducha

- Propiedad del archivo: CYPE Ingenieros S.A.
- Formato: FIEBDC-3/2016
- Programa: Generador de precios de la construcción. CYPE Ingenieros, S.A.
- Fecha: 17/10/2024
- Ámbito geográfico: Ecuador
- Divisa: USD
- Costes indirectos: 3 %
- Gastos generales: 13 %
- Beneficio industrial: 6 %
- IVA: 12 %

## S Señalización y equipamiento

### SG Griferías

#### SGD Para duchas

**SGD085** Ud Equipo de ducha.
Equipo de ducha, formado por ducha teléfono, acabado cromado, con dos tipos de chorro (Rain y Jet), con limitador de caudal a 5,7 l/min, aro protector de silicona con tecnología ShockProof y sistema antical, barra soporte, de 60 cm de longitud, acabado cromado, con elemento deslizante para ajuste en altura y flexo de ducha de 1,75 m de longitud. Incluso elementos de fijación y juntas elásticas.
Incluye: Colocación. Conexionado y comprobación de su correcto funcionamiento.
Criterio de medición de proyecto: Número de unidades previstas, según documentación gráfica de Proyecto.
Criterio de medición de obra: Se medirá el número de unidades realmente colocadas según especificaciones de Proyecto.

| Código | Ud | Descripción | Rendimiento | Precio | Importe |
|---|---|---|---|---|---|
| mt31gro136a | Ud | Equipo de ducha, formado por ducha teléfono, acabado cromado, con dos tipos de chorro (Rain y Jet), con limitador de caudal a 5,7 l/min, aro protector de silicona con tecnología ShockProof y sistema antical, barra soporte, de 60 cm de longitud, acabado cromado, con elemento deslizante para ajuste en altura y flexo de ducha de 1,75 m de longitud, incluso elementos de fijación y juntas elásticas. (material) | 1 | 82.79 | 82.790 |
| mo008 | h | Plomero. (mano de obra) | 0.254 | 10.93 | 2.776 |
| % | % | Herramienta menor | 2 % | 85.566 | 1.711 |
|  |  | Costes directos |  |  | 87.277 |
