# Grifería temporizada para inodoro

- Propiedad del archivo: CYPE Ingenieros S.A.
- Formato: FIEBDC-3/2016
- Programa: Generador de precios de la construcción. CYPE Ingenieros, S.A.
- Fecha: 26/06/2024
- Ámbito geográfico: Ecuador
- Divisa: USD
- Costes indirectos: 3 %
- Gastos generales: 13 %
- Beneficio industrial: 6 %
- IVA: 12 %

## S Señalización y equipamiento

### SG Griferías

#### SGI Para inodoros

**SGI010** Ud Grifería temporizada para inodoro.
Grifería temporizada antivandálica, instalación empotrada formada por fluxor para inodoro, antivandálico, de latón, con tiempo de flujo de 7 segundos, caudal de 1,2 l/s, conexión macho para la entrada de agua de 3/4". Incluso elementos de conexión.
Incluye: Replanteo. Colocación. Conexionado. Comprobación de su correcto funcionamiento.
Criterio de medición de proyecto: Número de unidades previstas, según documentación gráfica de Proyecto.
Criterio de medición de obra: Se medirá el número de unidades realmente colocadas según especificaciones de Proyecto.

| Código | Ud | Descripción | Rendimiento | Precio | Importe |
|---|---|---|---|---|---|
| mt31gmp420a | Ud | Fluxor para inodoro, antivandálico, de latón, con tiempo de flujo de 7 segundos, caudal de 1,2 l/s, conexión macho para la entrada de agua de 3/4"; incluso elementos de conexión. (material) | 1 | 78.61 | 78.610 |
| mt31gmp500a | Ud | Tubo de descarga, de 520x200 mm y 28 mm de diámetro. (material) | 1 | 36.3 | 36.300 |
| mt37www010 | Ud | Material auxiliar para instalaciones de plomería. (material) | 1 | 2.01 | 2.010 |
| mo008 | h | Plomero. (mano de obra) | 0.635 | 10.62 | 6.744 |
| % | % | Herramienta menor | 2 % | 123.664 | 2.473 |
|  |  | Costes directos |  |  | 126.137 |
