# Bandeja para baño. Fijación al perfil decorativo

- Propiedad del archivo: CYPE Ingenieros S.A.
- Formato: FIEBDC-3/2016
- Programa: Generador de precios de la construcción. CYPE Ingenieros, S.A.
- Fecha: 17/10/2024
- Ámbito geográfico: Ecuador
- Divisa: USD
- Costes indirectos: 3 %
- Gastos generales: 13 %
- Beneficio industrial: 6 %
- IVA: 12 %

## S Señalización y equipamiento

### SM Baños

#### SMA Accesorios

**SMA071** Ud Bandeja para baño. Fijación al perfil decorativo.
Bandeja para baño, sobre soporte de vidrio color blanco crema. Fijación al perfil decorativo.
Criterio de valoración económica: El precio no incluye el perfil decorativo.
Incluye: Replanteo. Colocación.
Criterio de medición de proyecto: Número de unidades previstas, según documentación gráfica de Proyecto.
Criterio de medición de obra: Se medirá el número de unidades realmente colocadas según especificaciones de Proyecto.

| Código | Ud | Descripción | Rendimiento | Precio | Importe |
|---|---|---|---|---|---|
| mt31sch080a | Ud | Bandeja para baño, sobre soporte de vidrio color blanco crema, para colgar del perfil decorativo. (material) | 1 | 627.92 | 627.920 |
| mo107 | h | Ayudante plomero. (mano de obra) | 0.127 | 6.81 | 0.865 |
| % | % | Herramienta menor | 2 % | 628.785 | 12.576 |
|  |  | Costes directos |  |  | 641.361 |
