# Mueble base para lavatorio

- Propiedad del archivo: CYPE Ingenieros S.A.
- Formato: FIEBDC-3/2016
- Programa: Generador de precios de la construcción. CYPE Ingenieros, S.A.
- Fecha: 26/06/2024
- Ámbito geográfico: Ecuador
- Divisa: USD
- Costes indirectos: 3 %
- Gastos generales: 13 %
- Beneficio industrial: 6 %
- IVA: 12 %

## S Señalización y equipamiento

### SM Baños

#### SMN Muebles

**SMN010** Ud Mueble base para lavatorio.
Mueble de baño (módulo base), para lavatorio de sobremueble, de madera de pino Insignis, de 850 mm de anchura. Incluso elementos de fijación. Totalmente montado.
Incluye: Replanteo del emplazamiento y marcado de los puntos de fijación. Montaje del mueble.
Criterio de medición de proyecto: Número de unidades previstas, según documentación gráfica de Proyecto.
Criterio de medición de obra: Se medirá el número de unidades realmente colocadas según especificaciones de Proyecto.

| Código | Ud | Descripción | Rendimiento | Precio | Importe |
|---|---|---|---|---|---|
| mt31mss010c | Ud | Mueble de baño (módulo base), para lavatorio de sobremueble, de madera de pino Insignis, de 850 mm de anchura. (material) | 1 | 1688.52 | 1688.520 |
| mo011 | h | Montador. (mano de obra) | 0.698 | 10.62 | 7.413 |
| mo080 | h | Ayudante montador. (mano de obra) | 0.698 | 6.62 | 4.621 |
| % | % | Herramienta menor | 2 % | 1700.554 | 34.011 |
|  |  | Costes directos |  |  | 1734.565 |
