# Banco de tablero fenólico HPL para vestuario

- Propiedad del archivo: CYPE Ingenieros S.A.
- Formato: FIEBDC-3/2016
- Programa: Generador de precios de la construcción. CYPE Ingenieros, S.A.
- Fecha: 26/06/2024
- Ámbito geográfico: Ecuador
- Divisa: USD
- Costes indirectos: 3 %
- Gastos generales: 13 %
- Beneficio industrial: 6 %
- IVA: 12 %

## S Señalización y equipamiento

### SV Vestuarios

#### SVB Bancos

**SVB020** Ud Banco de tablero fenólico HPL para vestuario.
Banco para vestuario con zapatero, de 1500 mm de longitud, 390 mm de profundidad y 420 mm de altura, formado por asiento de dos tablas y zapatero de una tabla, de tablero fenólico HPL, color a elegir, de 150x13 mm de sección, fijados a una estructura tubular de acero, de 35x35 mm de sección, pintada con resina de epoxi/poliéster color blanco. Incluso accesorios de montaje. Totalmente montado.
Incluye: Replanteo. Montaje y colocación del banco.
Criterio de medición de proyecto: Número de unidades previstas, según documentación gráfica de Proyecto.
Criterio de medición de obra: Se medirá el número de unidades realmente colocadas según especificaciones de Proyecto.

| Código | Ud | Descripción | Rendimiento | Precio | Importe |
|---|---|---|---|---|---|
| mt45bvg100b | Ud | Banco para vestuario con zapatero, de 1500 mm de longitud, 390 mm de profundidad y 420 mm de altura, formado por asiento de dos tablas y zapatero de una tabla, de tablero fenólico HPL, color a elegir, de 150x13 mm de sección, fijados a una estructura tubular de acero, de 35x35 mm de sección, pintada con resina de epoxi/poliéster color blanco, incluso accesorios de montaje. (material) | 1 | 222.09 | 222.090 |
| mo011 | h | Montador. (mano de obra) | 0.165 | 10.62 | 1.752 |
| mo080 | h | Ayudante montador. (mano de obra) | 0.165 | 6.62 | 1.092 |
| % | % | Herramienta menor | 2 % | 224.934 | 4.499 |
|  |  | Costes directos |  |  | 229.433 |

## Recursos

**mt45bvg100b** Ud Banco para vestuario con zapatero
Datos técnicos: Coste energético 443.012 MJ; Emisión de CO2 17.981 kg
Residuos:
- embalaje: re150101 Envases de papel y cartón. (componente de residuo); rendimiento 0.51 kg; Código LER 15 01 01; Masa del elemento 1 kg; Volumen 0.001333 m3
