# Pozo de bombeo prefabricado, de poliéster reforzado con fibra de vidrio (PRFV)

- Propiedad del archivo: CYPE Ingenieros S.A.
- Formato: FIEBDC-3/2016
- Programa: Generador de precios de la construcción. CYPE Ingenieros, S.A.
- Fecha: 26/06/2024
- Ámbito geográfico: Ecuador
- Divisa: USD
- Costes indirectos: 3 %
- Gastos generales: 13 %
- Beneficio industrial: 6 %
- IVA: 12 %

## U Urbanización interior del predio

### UA Alcantarillado

#### UAO Pozos de bombeo

**UAO030** Ud Pozo de bombeo prefabricado, de poliéster reforzado con fibra de vidrio (PRFV).
Pozo de bombeo, monobloque, de poliéster reforzado con fibra de vidrio (PRFV), de 2000 mm de diámetro nominal y 4,5 m de altura nominal, con cono reductor de 800 mm de diámetro nominal en la boca, con los pates instalados, base con superficie lisa, una entrada con manguito de unión con junta elástica de 315 mm de diámetro, una salida de impulsión con conexión embridada de 110 mm de diámetro y tubo para ventilación, sobre solera de 30 cm de espesor de hormigón armado f'c=280 kg/cm² (28 MPa), clase de exposición F0 S1 P1 C1, tamaño máximo del agregado 19 mm, consistencia blanda, encastre del cuerpo del colector 10 cm en dicha solera, ligeramente armada con malla electrosoldada 20x20 cm y Ø 8-8 mm y losa alrededor de la boca del cono de 200x200 cm y 20 cm de espesor de hormigón simple f'c=310 kg/cm² (31 MPa), clase de exposición F0 S2 P1 C0, tamaño máximo del agregado 19 mm, consistencia blanda; con cierre de tapa circular estanca con bloqueo y marco de fundición carga de rotura 400 kN, instalado en calzadas de calles, incluyendo las peatonales, o zonas de estacionamiento para todo tipo de vehículos.
Criterio de valoración económica: El precio incluye los equipos y la maquinaria necesarios para el desplazamiento y la disposición en obra de los elementos, pero no incluye el equipo de bombeo, la excavación ni el relleno del trasdós.
Incluye: Replanteo. Colocación de la malla electrosoldada para la solera. Vaciado y compactación del hormigón en formación de solera. Colocación del pozo. Conexionado de los colectores al pozo. Vaciado y compactación del hormigón para formación de la losa alrededor de la boca del cono. Colocación de marco, tapa de registro y accesorios. Comprobación de su correcto funcionamiento.
Criterio de medición de proyecto: Número de unidades previstas, según documentación gráfica de Proyecto.
Criterio de medición de obra: Se medirá el número de unidades realmente ejecutadas según especificaciones de Proyecto.

| Código | Ud | Descripción | Rendimiento | Precio | Importe |
|---|---|---|---|---|---|
| mt10haf050bFi | m³ | Hormigón f'c=280 kg/cm² (28 MPa), clase de exposición F0 S1 P1 C1, tamaño máximo del agregado 19 mm, consistencia blanda, premezclado en planta, según NEC-11 y ACI 318. (material) | 1.473 | 105.31 | 155.122 |
| mt07ame040L | m² | Malla electrosoldada con alambres longitudinales y transversales de 8 mm de diámetro espaciados 20x20 cm, según NTE-INEN-2209 y ASTM A 497. (material) | 4.909 | 5.53 | 27.147 |
| mt11ras190b | Ud | Pozo de bombeo, monobloque, de poliéster reforzado con fibra de vidrio (PRFV), de 2000 mm de diámetro nominal y 4,5 m de altura nominal, con cono reductor de 800 mm de diámetro nominal en la boca, con los pates instalados, base con superficie lisa, una entrada con manguito de unión con junta elástica de 315 mm de diámetro, una salida de impulsión con conexión embridada de 110 mm de diámetro y tubo para ventilación. (material) | 1 | 6074.97 | 6074.970 |
| mt10hmf050cpe | m³ | Hormigón simple f'c=310 kg/cm² (31 MPa), clase de exposición F0 S2 P1 C0, tamaño máximo del agregado 19 mm, consistencia blanda, premezclado en planta, según NEC-11 y ACI 318. (material) | 0.172 | 108.14 | 18.600 |
| mt46tpr010r | Ud | Tapa circular estanca con bloqueo mediante cuatro tornillos y marco de fundición dúctil de 850 mm de diámetro exterior y 100 mm de altura, paso libre de 600 mm, para pozo, carga de rotura 400 kN. Tapa revestida con pintura bituminosa y marco provisto de junta de insonorización de polietileno y dispositivo antirrobo. (material) | 1 | 224.48 | 224.480 |
| mq04cag010a | h | Camión con grúa de hasta 6 t. (maquinaria) | 0.307 | 60.18 | 18.475 |
| mo041 | h | Albañil de obra civil. (mano de obra) | 2.588 | 10.34 | 26.760 |
| mo087 | h | Ayudante de albañil de obra civil. (mano de obra) | 1.294 | 6.62 | 8.566 |
| % | % | Herramienta menor | 2 % | 6554.120 | 131.082 |
|  |  | Costes directos |  |  | 6685.202 |

Residuos:
- colocación: mt10haf050bFi; factor de residuo 0.00156577
- colocación: mt07ame040L; factor de residuo 0.0172458
- colocación: mt10hmf050cpe; factor de residuo 0.00154904

## Recursos

**mt10haf050bFi** m³ Hormigón f'c=280 kg/cm² (28 MPa)
Datos técnicos: Coste energético 2208.000 MJ; Emisión de CO2 253.000 kg; Código LER 17 01 01; Masa del elemento 2300 kg; Volumen 1.533333 m3

**mt07ame040L** m² Malla electrosoldada con alambres longitudinales y transversales de 8 mm de diámetro espaciados 20x20 cm
Datos técnicos: Coste energético 38.632 MJ; Emisión de CO2 2.004 kg; Código LER 17 04 05; Masa del elemento 3.93 kg; Volumen 0.001871 m3

**mt11ras190b** Ud Pozo de bombeo, monobloque
Datos técnicos: Coste energético 29841.361 MJ; Emisión de CO2 1338.383 kg
Residuos:
- embalaje: re150101 Envases de papel y cartón. (componente de residuo); rendimiento 1.584 kg; Código LER 15 01 01; Masa del elemento 1 kg; Volumen 0.001333 m3

**mt10hmf050cpe** m³ Hormigón simple f'c=310 kg/cm² (31 MPa)
Datos técnicos: Coste energético 2208.000 MJ; Emisión de CO2 253.000 kg; Código LER 17 01 01; Masa del elemento 2300 kg; Volumen 1.533333 m3

**mt46tpr010r** Ud Tapa circular estanca con bloqueo mediante cuatro tornillos y marco de fundición dúctil de 850 mm de diámetro exterior
Datos técnicos: Coste energético 1817.293 MJ; Emisión de CO2 113.317 kg
Residuos:
- embalaje: re150101 Envases de papel y cartón; rendimiento 0.079 kg
