# Rejilla electrosoldada, para protección de alcorque

- Propiedad del archivo: CYPE Ingenieros S.A.
- Formato: FIEBDC-3/2016
- Programa: Generador de precios de la construcción. CYPE Ingenieros, S.A.
- Fecha: 26/06/2024
- Ámbito geográfico: Ecuador
- Divisa: USD
- Costes indirectos: 3 %
- Gastos generales: 13 %
- Beneficio industrial: 6 %
- IVA: 12 %

## U Urbanización interior del predio

### UM Mobiliario urbano

#### UMA Protecciones de alcorques

**UMA030** Ud Rejilla electrosoldada, para protección de alcorque.
Rejilla electrosoldada antideslizante, de 1038x1038 mm, acabado galvanizado en caliente, formada por dos piezas simétricas, realizadas con pletinas portantes de acero laminado S235JR, en perfil plano laminado en caliente, de 30x3 mm, separadas 34 mm entre sí, separadores de varilla cuadrada retorcida, de acero con bajo contenido en carbono ISO 16120-2 C4D, de 5 mm de lado, separados 38 mm entre sí y marco de acero laminado S235JR, en perfil omega laminado en caliente, de 30x3 mm, para protección de alcorque, colocada sobre el marco de apoyo. Incluso replanteo y marco de apoyo.
Incluye: Replanteo. Colocación del marco de apoyo. Montaje de la rejilla.
Criterio de medición de proyecto: Número de unidades previstas, según documentación gráfica de Proyecto.
Criterio de medición de obra: Se medirá el número de unidades realmente ejecutadas según especificaciones de Proyecto.

| Código | Ud | Descripción | Rendimiento | Precio | Importe |
|---|---|---|---|---|---|
| mt07rel030r | Ud | Rejilla electrosoldada antideslizante, de 1038x1038 mm, acabado galvanizado en caliente, formada por dos piezas simétricas, realizadas con pletinas portantes de acero laminado S235JR, en perfil plano laminado en caliente, de 30x3 mm, separadas 34 mm entre sí, separadores de varilla cuadrada retorcida, de acero con bajo contenido en carbono ISO 16120-2 C4D, de 5 mm de lado, separados 38 mm entre sí y marco de acero laminado S235JR, en perfil omega laminado en caliente, de 30x3 mm, incluso marco de apoyo, de acero laminado S235JR, en perfil angular laminado en caliente, de 35x35 mm, acabado galvanizado en caliente. (material) | 1 | 62.48 | 62.480 |
| mo041 | h | Albañil de obra civil. (mano de obra) | 0.259 | 10.34 | 2.678 |
| mo087 | h | Ayudante de albañil de obra civil. (mano de obra) | 0.259 | 6.62 | 1.715 |
| % | % | Herramienta menor | 2 % | 66.873 | 1.337 |
|  |  | Costes directos |  |  | 68.210 |

Residuos:
- colocación: mt07rel030r; factor de residuo 0.0053

## Recursos

**mt07rel030r** Ud Rejilla electrosoldada antideslizante
Datos técnicos: Coste energético 748.843 MJ; Emisión de CO2 76.173 kg; Código LER 17 04 05; Masa del elemento 29.68 kg; Volumen 0.014133 m3
Residuos:
- embalaje: re170203 Plástico. (componente de residuo); rendimiento 0.04 kg; Código LER 17 02 03; Masa del elemento 1 kg; Volumen 0.001667 m3
