# Intercambiador de calor agua-agua

- Propiedad del archivo: CYPE Ingenieros S.A.
- Formato: FIEBDC-3/2016
- Programa: Generador de precios de la construcción. CYPE Ingenieros, S.A.
- Fecha: 26/06/2024
- Ámbito geográfico: Ecuador
- Divisa: USD
- Costes indirectos: 3 %
- Gastos generales: 13 %
- Beneficio industrial: 6 %
- IVA: 12 %

## U Urbanización interior del predio

### UP Piscinas

#### UPD Equipos de depuración

**UPD060** Ud Intercambiador de calor agua-agua.
Intercambiador de calor agua-agua, de acero inoxidable AISI 316, de 540 mm de longitud, 30 kW de potencia, temperatura de trabajo entre 15°C y 70°C, presión máxima de trabajo de 4 bar, con tubos de titanio, termostato digital, sensor de temperatura NTC, detector de flujo, bomba y conexiones de 1" de diámetro.
Incluye: Colocación. Conexionado y comprobación de su correcto funcionamiento.
Criterio de medición de proyecto: Número de unidades previstas, según documentación gráfica de Proyecto.
Criterio de medición de obra: Se medirá el número de unidades realmente ejecutadas según especificaciones de Proyecto.

| Código | Ud | Descripción | Rendimiento | Precio | Importe |
|---|---|---|---|---|---|
| mt47ped140a | Ud | Intercambiador de calor agua-agua, de acero inoxidable AISI 316, de 540 mm de longitud, 30 kW de potencia, temperatura de trabajo entre 15°C y 70°C, presión máxima de trabajo de 4 bar, con tubos de titanio, termostato digital, sensor de temperatura NTC, detector de flujo, bomba y conexiones de 1" de diámetro. (material) | 1 | 1372.49 | 1372.490 |
| mo008 | h | Plomero. (mano de obra) | 2.519 | 10.62 | 26.752 |
| mo107 | h | Ayudante plomero. (mano de obra) | 2.519 | 6.62 | 16.676 |
| % | % | Herramienta menor | 2 % | 1415.918 | 28.318 |
|  |  | Costes directos |  |  | 1444.236 |
