# Difusor

- Propiedad del archivo: CYPE Ingenieros S.A.
- Formato: FIEBDC-3/2016
- Programa: Generador de precios de la construcción. CYPE Ingenieros, S.A.
- Fecha: 26/06/2024
- Ámbito geográfico: Ecuador
- Divisa: USD
- Costes indirectos: 3 %
- Gastos generales: 13 %
- Beneficio industrial: 6 %
- IVA: 12 %

## U Urbanización interior del predio

### UR Riego

#### URE Equipos

**URE025** Ud Difusor.
Difusor emergente, con 5 cm de emergencia, caudal proporcional al sector regado. Incluso accesorios de conexión a la tubería de abastecimiento y distribución.
Incluye: Instalación en el terreno y conexión hidráulica a la tubería de abastecimiento y distribución. Limpieza hidráulica de la unidad. Ajuste del caudal de agua.
Criterio de medición de proyecto: Número de unidades previstas, según documentación gráfica de Proyecto.
Criterio de medición de obra: Se medirá el número de unidades realmente ejecutadas según especificaciones de Proyecto.

| Código | Ud | Descripción | Rendimiento | Precio | Importe |
|---|---|---|---|---|---|
| mt48dif020a | Ud | Difusor emergente, con 5 cm de emergencia, caudal proporcional al sector regado, válvula antidrenaje, junta autolimpiable y conexión de 1/2" de diámetro. (material) | 1 | 3.66 | 3.660 |
| mt37tpj023ca | Ud | Collarín de toma de PP con dos tornillos, para tubo de 32 mm de diámetro exterior, con toma para conexión roscada de 1/2" de diámetro, PN=16 atm, con juntas elásticas de EPDM, según ISO 15874-3. (material) | 1 | 3.74 | 3.740 |
| mo008 | h | Plomero. (mano de obra) | 0.183 | 10.62 | 1.943 |
| mo107 | h | Ayudante plomero. (mano de obra) | 0.183 | 6.62 | 1.211 |
| % | % | Herramienta menor | 2 % | 10.554 | 0.211 |
|  |  | Costes directos |  |  | 10.765 |

Residuos:
- colocación: mt37tpj023ca; factor de residuo 0.0275

## Recursos

**mt37tpj023ca** Ud Collarín de toma de PP con dos tornillos
Datos técnicos: Coste energético 36.833 MJ; Emisión de CO2 1.858 kg; Código LER 17 02 03; Masa del elemento 0.38 kg; Volumen 0.000633 m3
Residuos:
- embalaje: re150101 Envases de papel y cartón. (componente de residuo); rendimiento 0.035 kg; Código LER 15 01 01; Masa del elemento 1 kg; Volumen 0.001333 m3
