# Vallado de predio de piezas prefabricadas tipo cortaviento, sobre muro

- Propiedad del archivo: CYPE Ingenieros S.A.
- Formato: FIEBDC-3/2016
- Programa: Generador de precios de la construcción. CYPE Ingenieros, S.A.
- Fecha: 26/06/2024
- Ámbito geográfico: Ecuador
- Divisa: USD
- Costes indirectos: 3 %
- Gastos generales: 13 %
- Beneficio industrial: 6 %
- IVA: 12 %

## U Urbanización interior del predio

### UV Cerramientos exteriores

#### UVB Balaustradas y cortavientos

**UVB020** m Vallado de predio de piezas prefabricadas tipo cortaviento, sobre muro.
Vallado de predio formado por 6 piezas prefabricadas tipo cortaviento de hormigón de color blanco, de sección rectangular, de 6x17x60 cm, en posición vertical, recibidas con mortero de cemento y cal, confeccionado en obra, dosificación 1:1:7, sobre muro de mampostería u hormigón; con, piezas cubremuros prefabricadas de 20x7x100 cm y bases prefabricadas de 14x2,5x100 cm.
Incluye: Limpieza y preparación del borde de apoyo. Presentación y montaje en seco de las piezas. Colocación de las piezas. Rejuntado y perfilado de juntas con mortero de cemento.
Criterio de medición de proyecto: Longitud medida según documentación gráfica de Proyecto.
Criterio de medición de obra: Se medirá la longitud realmente ejecutada según especificaciones de Proyecto.

| Código | Ud | Descripción | Rendimiento | Precio | Importe |
|---|---|---|---|---|---|
| mt08aaa010a | m³ | Agua. (material) | 0.013 | 1.83 | 0.024 |
| mt01arg005a | t | Arena de cantera, para mortero preparado en obra. (material) | 0.098 | 24.41 | 2.392 |
| mt08cem041c | kg | Cemento blanco en sacos. (material) | 16.25 | 0.26 | 4.225 |
| mt08cal011a | kg | Cal aérea hidratada, con un contenido total de óxido de calcio y óxido de magnesio mayor o igual al 90%, en sacos. (material) | 16.25 | 0.53 | 8.613 |
| mt20cvh010a | Ud | Pieza prefabricada tipo cortaviento de hormigón de color blanco, de sección rectangular, de 6x17x60 cm, para vallado de predio. (material) | 6 | 22.77 | 136.620 |
| mt20cvh030a | m | Base prefabricada de hormigón de color blanco, de 14x2,5x100 cm para el apoyo de la pieza cubremuros. (material) | 1 | 10.01 | 10.010 |
| mt20cvh040a | m | Pieza cubremuros prefabricada de hormigón de color blanco, de 20x7x100 cm. (material) | 1 | 23.48 | 23.480 |
| mq06hor010 | h | Concretera eléctrica con una capacidad de amasado de 160 l. (maquinaria) | 0.068 | 3.75 | 0.255 |
| mo041 | h | Albañil de obra civil. (mano de obra) | 0.621 | 10.34 | 6.421 |
| mo087 | h | Ayudante de albañil de obra civil. (mano de obra) | 1.327 | 6.62 | 8.785 |
| % | % | Herramienta menor | 2 % | 200.825 | 4.017 |
|  |  | Costes directos |  |  | 204.842 |

Residuos:
- colocación: mt01arg005a Arena de cantera, para mortero preparado en obra; factor de residuo 0.00501329
- colocación: mt08cem041c Cemento blanco en sacos; factor de residuo 0.0063
- colocación: mt08cal011a Cal aérea hidratada, con un contenido total de óxido de calcio y óxido de magnesio mayor o igual al 90%, en sacos; factor de residuo 0.042
- colocación: mt20cvh010a; factor de residuo 0.0248
- colocación: mt20cvh030a Base prefabricada de hormigón de color blanco, de 14x2,5x100 cm para el apoyo de la pieza cubremuros; factor de residuo 0.0248
- colocación: mt20cvh040a Pieza cubremuros prefabricada de hormigón de color blanco, de 20x7x100 cm; factor de residuo 0.0239687

## Recursos

**mt08aaa010a** m³ Agua
Datos técnicos: Coste energético 60.000 MJ; Emisión de CO2 30.000 kg

**mt01arg005a** t Arena de cantera, para mortero preparado en obra
Datos técnicos: Coste energético 75.000 MJ; Emisión de CO2 4.000 kg; Código LER 01 04 08; Masa del elemento 1000 kg; Volumen 0.666667 m3

**mt08cem041c** kg Cemento blanco en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08cal011a** kg Cal aérea hidratada, con un contenido total de óxido de calcio y óxido de magnesio mayor o igual al 90%, en sacos
Datos técnicos: Coste energético 5.019 MJ; Emisión de CO2 0.227 kg; Código LER 17 09 04; Masa del elemento 1 kg; Volumen 0.000667 m3
Residuos:
- embalaje: re150101 Envases de papel y cartón; rendimiento 0.009 kg
- embalaje: re170203 Plástico; rendimiento 0.002 kg

**mt20cvh010a** Ud Pieza prefabricada tipo cortaviento de hormigón de color blanco
Datos técnicos: Coste energético 5.400 MJ; Emisión de CO2 2.339 kg; Código LER 17 01 01; Masa del elemento 14 kg; Volumen 0.009333 m3
Residuos:
- embalaje: re170201 Madera; rendimiento 0.001 kg
- embalaje: re170203 Plástico; rendimiento 0.05 kg

**mt20cvh030a** m Base prefabricada de hormigón de color blanco, de 14x2,5x100 cm para el apoyo de la pieza cubremuros
Datos técnicos: Coste energético 3.751 MJ; Emisión de CO2 1.363 kg; Código LER 17 01 01; Masa del elemento 8.1 kg; Volumen 0.0054 m3
Residuos:
- embalaje: re170201 Madera; rendimiento 0.003 kg
- embalaje: re170203 Plástico; rendimiento 0.032 kg

**mt20cvh040a** m Pieza cubremuros prefabricada de hormigón de color blanco, de 20x7x100 cm
Datos técnicos: Coste energético 4.178 MJ; Emisión de CO2 3.151 kg; Código LER 17 01 01; Masa del elemento 20 kg; Volumen 0.013333 m3
Residuos:
- embalaje: re170201 Madera; rendimiento 0.003 kg
- embalaje: re170203 Plástico; rendimiento 0.033 kg
