# Vallado de predio, de malla electrosoldada

- Propiedad del archivo: CYPE Ingenieros S.A.
- Formato: FIEBDC-3/2016
- Programa: Generador de precios de la construcción. CYPE Ingenieros, S.A.
- Fecha: 26/06/2024
- Ámbito geográfico: Ecuador
- Divisa: USD
- Costes indirectos: 3 %
- Gastos generales: 13 %
- Beneficio industrial: 6 %
- IVA: 12 %

## U Urbanización interior del predio

### UV Cerramientos exteriores

#### UVT Mallas metálicas

**UVT020** m Vallado de predio, de malla electrosoldada.
Vallado de predio formado por paneles de malla electrosoldada, de 50x50 mm de paso de malla y 4 mm de diámetro, acabado galvanizado, con bastidor de perfil hueco de acero galvanizado de sección 20x20x1,5 mm y postes de perfil hueco de acero galvanizado, de sección cuadrada 40x40x1,5 mm y 1 m de altura, separados 2 m entre sí y empotrados en muros de mampostería u hormigón. Incluso mortero de cemento para recibido de los postes y accesorios para la fijación de los paneles de malla electrosoldada a los postes metálicos.
Criterio de valoración económica: El precio no incluye el muro.
Incluye: Replanteo. Apertura de huecos para colocación de los postes. Colocación de los postes. Vaciado del mortero. Aplomado y alineación de los postes. Colocación de los paneles de malla.
Criterio de medición de proyecto: Longitud medida según documentación gráfica de Proyecto, deduciendo los huecos de longitud mayor de 1 m.
Criterio de medición de obra: Se medirá la longitud realmente ejecutada según especificaciones de Proyecto, deduciendo los huecos de longitud mayor de 1 m.

| Código | Ud | Descripción | Rendimiento | Precio | Importe |
|---|---|---|---|---|---|
| mt52vse010a | m² | Panel de malla electrosoldada, de 50x50 mm de paso de malla y 4 mm de diámetro, acabado galvanizado. (material) | 1 | 12.51 | 12.510 |
| mt52vpm020a | Ud | Poste de perfil hueco de acero galvanizado, de sección cuadrada 40x40x1,5 mm y 1 m de altura. (material) | 0.55 | 7.05 | 3.878 |
| mt52vpm010a | m | Perfil hueco de acero galvanizado, de sección cuadrada 20x20x1,5 mm. (material) | 3 | 3.3 | 9.900 |
| mt52vpm051 | Ud | Accesorios para la fijación de los paneles de malla electrosoldada a los postes metálicos. (material) | 1 | 3.57 | 3.570 |
| mt08aaa010a | m³ | Agua. (material) | 0.006 | 1.83 | 0.011 |
| mt01arg005a | t | Arena de cantera, para mortero preparado en obra. (material) | 0.015 | 24.41 | 0.366 |
| mt08cem000c | kg | Cemento gris en sacos. (material) | 3.8 | 0.17 | 0.646 |
| mt08adt010 | kg | Aditivo hidrófugo para impermeabilización de morteros u hormigones. (material) | 0.076 | 1.46 | 0.111 |
| mo087 | h | Ayudante de albañil de obra civil. (mano de obra) | 0.125 | 6.62 | 0.828 |
| mo018 | h | Cerrajero. (mano de obra) | 0.374 | 10.47 | 3.916 |
| mo059 | h | Ayudante cerrajero. (mano de obra) | 0.374 | 6.64 | 2.483 |
| % | % | Herramienta menor | 3 % | 38.219 | 1.147 |
|  |  | Costes directos |  |  | 39.366 |

Residuos:
- colocación: mt52vse010a Panel de malla electrosoldada, de 50x50 mm de paso de malla y 4 mm de diámetro, acabado galvanizado; factor de residuo 0.0075
- colocación: mt52vpm020a Poste de perfil hueco de acero galvanizado, de sección cuadrada 40x40x1,5 mm y 1 m de altura; factor de residuo 0.0188
- colocación: mt52vpm010a Perfil hueco de acero galvanizado, de sección cuadrada 20x20x1,5 mm; factor de residuo 0.0147897
- colocación: mt01arg005a Arena de cantera, para mortero preparado en obra; factor de residuo 0.00501329
- colocación: mt08cem000c Cemento gris en sacos; factor de residuo 0.0063
- colocación: mt08adt010 Aditivo hidrófugo para impermeabilización de morteros u hormigones; factor de residuo 0.055

## Recursos

**mt52vse010a** m² Panel de malla electrosoldada, de 50x50 mm de paso de malla y 4 mm de diámetro, acabado galvanizado
Datos técnicos: Coste energético 37.354 MJ; Emisión de CO2 1.938 kg; Código LER 17 04 05; Masa del elemento 3.8 kg; Volumen 0.00181 m3

**mt52vpm020a** Ud Poste de perfil hueco de acero galvanizado, de sección cuadrada 40x40x1,5 mm y 1 m de altura
Datos técnicos: Coste energético 47.853 MJ; Emisión de CO2 4.754 kg; Código LER 17 04 05; Masa del elemento 1.81 kg; Volumen 0.000862 m3
Residuos:
- embalaje: re170203 Plástico. (componente de residuo); rendimiento 0.025 kg; Código LER 17 02 03; Masa del elemento 1 kg; Volumen 0.001667 m3

**mt52vpm010a** m Perfil hueco de acero galvanizado, de sección cuadrada 20x20x1,5 mm
Datos técnicos: Coste energético 22.408 MJ; Emisión de CO2 2.256 kg; Código LER 17 04 05; Masa del elemento 0.87 kg; Volumen 0.000414 m3
Residuos:
- embalaje: re170203 Plástico; rendimiento 0.006 kg

**mt08aaa010a** m³ Agua
Datos técnicos: Coste energético 60.000 MJ; Emisión de CO2 30.000 kg

**mt01arg005a** t Arena de cantera, para mortero preparado en obra
Datos técnicos: Coste energético 75.000 MJ; Emisión de CO2 4.000 kg; Código LER 01 04 08; Masa del elemento 1000 kg; Volumen 0.666667 m3

**mt08cem000c** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico; rendimiento 0.003 kg

**mt08adt010** kg Aditivo hidrófugo para impermeabilización de morteros u hormigones
Datos técnicos: Coste energético 71.130 MJ; Emisión de CO2 2.824 kg; Código LER 17 09 04; Masa del elemento 1 kg; Volumen 0.000667 m3
Residuos:
- embalaje: re170203 Plástico; rendimiento 0.032 kg
