# Prueba de yeso o escayola

- Propiedad del archivo: CYPE Ingenieros S.A.
- Formato: FIEBDC-3/2016
- Programa: Generador de precios de la construcción. CYPE Ingenieros, S.A.
- Fecha: 26/06/2024
- Ámbito geográfico: Ecuador
- Divisa: USD
- Costes indirectos: 3 %
- Gastos generales: 13 %
- Beneficio industrial: 6 %
- IVA: 12 %

## X Control de calidad y pruebas

### XA Morteros, yesos, cales, escayolas y cementos

#### XAY Yesos y escayolas

**XAY010** Ud Prueba de yeso o escayola.
Pruebas a realizar en laboratorio acreditado en el área técnica correspondiente, sobre una muestra de yeso o escayola tomada en obra, para la determinación de las siguientes características: finura de molido y trabajabilidad (tiempos de fraguado), análisis de fases según ASTM C471M, índice de pureza. Incluso desplazamiento a obra e informe de resultados.
Incluye: Desplazamiento a obra. Toma de muestras. Realización de pruebas. Redacción de informe de los resultados de las pruebas realizadas.
Criterio de medición de proyecto: Prueba a realizar, según documentación del Plan de control de calidad.

| Código | Ud | Descripción | Rendimiento | Precio | Importe |
|---|---|---|---|---|---|
| mt49des010 | Ud | Repercusión de desplazamiento a obra para la toma de muestras. (material) | 1 | 0.92 | 0.920 |
| mt49yga020 | Ud | Toma en obra de muestras de yesos o escayolas, cuyo peso no exceda de 50 kg. (material) | 1 | 40.12 | 40.120 |
| mt49yga040 | Ud | Prueba para determinar la finura de molido y trabajabilidad (tiempos de fraguado) de una muestra de yeso o escayola de construcción. (material) | 1 | 132.54 | 132.540 |
| mt49yga060 | Ud | Análisis de fases de yesos o escayolas de construcción, según ASTM C471M. (material) | 1 | 128.09 | 128.090 |
| mt49yga120 | Ud | Prueba para determinar el índice de pureza de una muestra de yeso o escayola, incluyendo las determinaciones de agua combinada y trióxido de azufre. (material) | 1 | 160.21 | 160.210 |
| mt49yga030 | Ud | Informe de resultados de las pruebas realizadas sobre una muestra de yeso o escayola. (material) | 1 | 120.35 | 120.350 |
| % | % | Herramienta menor | 2 % | 582.230 | 11.645 |
|  |  | Costes directos |  |  | 593.875 |
