# Prueba de perfil de aluminio para carpintería

- Propiedad del archivo: CYPE Ingenieros S.A.
- Formato: FIEBDC-3/2016
- Programa: Generador de precios de la construcción. CYPE Ingenieros, S.A.
- Fecha: 26/06/2024
- Ámbito geográfico: Ecuador
- Divisa: USD
- Costes indirectos: 3 %
- Gastos generales: 13 %
- Beneficio industrial: 6 %
- IVA: 12 %

## X Control de calidad y pruebas

### XC Carpintería

#### XCM Metálica

**XCM010** Ud Prueba de perfil de aluminio para carpintería.
Pruebas a realizar en laboratorio acreditado en el área técnica correspondiente, sobre una muestra, tomada en obra, de perfil de aluminio utilizado en la fabricación de carpintería, para la determinación de las siguientes características: espesor de la película de anodizado, calidad del sellado de la película de anodizado. Incluso desplazamiento a obra e informe de resultados.
Incluye: Desplazamiento a obra. Toma de muestras. Realización de pruebas. Redacción de informe de los resultados de las pruebas realizadas.
Criterio de medición de proyecto: Prueba a realizar, según documentación del Plan de control de calidad.

| Código | Ud | Descripción | Rendimiento | Precio | Importe |
|---|---|---|---|---|---|
| mt49des010 | Ud | Repercusión de desplazamiento a obra para la toma de muestras. (material) | 1 | 0.92 | 0.920 |
| mt49alc020 | Ud | Toma en obra de muestras de elementos de carpintería de aluminio anodizado. (material) | 1 | 40.12 | 40.120 |
| mt49alc040 | Ud | Prueba para determinar el espesor de la película de anodizado por el método de las corrientes de Foucault. (material) | 1 | 210.65 | 210.650 |
| mt49alc070 | Ud | Prueba para determinar la calidad del sellado de la capa de anodizado. (material) | 1 | 172.89 | 172.890 |
| mt49alc030 | Ud | Informe de resultados de las pruebas realizadas sobre una muestra de carpintería de aluminio anodizado. (material) | 1 | 120.35 | 120.350 |
| % | % | Herramienta menor | 2 % | 544.930 | 10.899 |
|  |  | Costes directos |  |  | 555.829 |
