# Prueba dinámica de barandilla

- Propiedad del archivo: CYPE Ingenieros S.A.
- Formato: FIEBDC-3/2016
- Programa: Generador de precios de la construcción. CYPE Ingenieros, S.A.
- Fecha: 17/10/2024
- Ámbito geográfico: Ecuador
- Divisa: USD
- Costes indirectos: 3 %
- Gastos generales: 13 %
- Beneficio industrial: 6 %
- IVA: 12 %

## X Control de calidad y pruebas

### XD Barandillas

#### XDB Barandillas

**XDB020** Ud Prueba dinámica de barandilla.
Prueba dinámica con cuerpo blando a realizar en obra, sobre una barandilla, para la determinación de las cargas dinámicas que resiste. Incluso desplazamiento a obra e informe de resultados.
Incluye: Desplazamiento a obra. Realización de pruebas. Redacción de informe de los resultados de las pruebas realizadas.
Criterio de medición de proyecto: Prueba a realizar, según documentación del Plan de control de calidad.

| Código | Ud | Descripción | Rendimiento | Precio | Importe |
|---|---|---|---|---|---|
| mt49bar020 | Ud | Prueba con cuerpo blando para determinar las cargas dinámicas que resiste una barandilla, incluso desplazamiento a obra e informe de resultados. (material) | 1 | 369.04 | 369.040 |
| % | % | Herramienta menor | 2 % | 369.040 | 7.381 |
|  |  | Costes directos |  |  | 376.421 |
