# Prueba no destructiva: esclerómetro

- Propiedad del archivo: CYPE Ingenieros S.A.
- Formato: FIEBDC-3/2016
- Programa: Generador de precios de la construcción. CYPE Ingenieros, S.A.
- Fecha: 26/06/2024
- Ámbito geográfico: Ecuador
- Divisa: USD
- Costes indirectos: 3 %
- Gastos generales: 13 %
- Beneficio industrial: 6 %
- IVA: 12 %

## X Control de calidad y pruebas

### XE Estructuras de hormigón

#### XEI Pruebas informativas

**XEI110** Ud Prueba no destructiva: esclerómetro.
Prueba no destructiva consistente en la determinación del índice de rebote del hormigón en viga, mediante el uso de esclerómetro, para tratar de relacionar la dureza superficial del hormigón con su resistencia a compresión. Incluso desplazamiento a obra.
Incluye: Desplazamiento a obra. Realización de la prueba.
Criterio de medición de proyecto: Prueba a realizar, según documentación del Plan de control de calidad.

| Código | Ud | Descripción | Rendimiento | Precio | Importe |
|---|---|---|---|---|---|
| mt49hpa060d | Ud | Prueba para determinar el índice de rebote del hormigón en una viga, mediante el uso de esclerómetro, incluso desplazamiento a obra. (material) | 1 | 11.25 | 11.250 |
| % | % | Herramienta menor | 2 % | 11.250 | 0.225 |
|  |  | Costes directos |  |  | 11.475 |
