# Prueba de emulsión bituminosa

- Propiedad del archivo: CYPE Ingenieros S.A.
- Formato: FIEBDC-3/2016
- Programa: Generador de precios de la construcción. CYPE Ingenieros, S.A.
- Fecha: 26/06/2024
- Ámbito geográfico: Ecuador
- Divisa: USD
- Costes indirectos: 3 %
- Gastos generales: 13 %
- Beneficio industrial: 6 %
- IVA: 12 %

## X Control de calidad y pruebas

### XH Materiales bituminosos

#### XHE Betunes y emulsiones bituminosas

**XHE010** Ud Prueba de emulsión bituminosa.
Pruebas a realizar en laboratorio acreditado en el área técnica correspondiente, sobre una muestra de emulsión bituminosa, tomada en obra, para la determinación de las siguientes características: tiempo de fluencia con viscosímetro. Incluso desplazamiento a obra, toma de muestra e informe de resultados.
Incluye: Desplazamiento a obra. Toma de muestras. Realización de pruebas. Redacción de informe de los resultados de las pruebas realizadas.
Criterio de medición de proyecto: Prueba a realizar, según documentación del Plan de control de calidad.

| Código | Ud | Descripción | Rendimiento | Precio | Importe |
|---|---|---|---|---|---|
| mt49des010 | Ud | Repercusión de desplazamiento a obra para la toma de muestras. (material) | 1 | 0.92 | 0.920 |
| mt49lib005 | Ud | Toma de una muestra de ligante bituminoso. (material) | 1 | 33.14 | 33.140 |
| mt49lib055 | Ud | Prueba para determinar el tiempo de fluencia de una muestra de emulsión bituminosa con viscosímetro. (material) | 1 | 67.63 | 67.630 |
| mt49lib120b | Ud | Informe de resultados de las pruebas realizadas sobre una muestra de emulsión bituminosa. (material) | 1 | 120.35 | 120.350 |
| % | % | Herramienta menor | 2 % | 222.040 | 4.441 |
|  |  | Costes directos |  |  | 226.481 |
