# Prueba de agregados

- Propiedad del archivo: CYPE Ingenieros S.A.
- Formato: FIEBDC-3/2016
- Programa: Generador de precios de la construcción. CYPE Ingenieros, S.A.
- Fecha: 17/10/2024
- Ámbito geográfico: Ecuador
- Divisa: USD
- Costes indirectos: 3 %
- Gastos generales: 13 %
- Beneficio industrial: 6 %
- IVA: 12 %

## X Control de calidad y pruebas

### XT Tierras y agregados

#### XTA Agregados

**XTA010** Ud Prueba de agregados.
Pruebas a realizar en laboratorio acreditado en el área técnica correspondiente, sobre una muestra de agregados, tomada en obra, para la determinación de las siguientes características: granulometría. Incluso desplazamiento a obra, toma de muestra e informe de resultados.
Incluye: Desplazamiento a obra. Toma de muestras. Realización de pruebas. Redacción de informe de los resultados de las pruebas realizadas.
Criterio de medición de proyecto: Prueba a realizar, según documentación del Plan de control de calidad.

| Código | Ud | Descripción | Rendimiento | Precio | Importe |
|---|---|---|---|---|---|
| mt49ari010 | Ud | Análisis granulométrico por tamizado de una muestra de agregado para hormigón, incluso desplazamiento a obra, toma de muestra e informe de resultados. (material) | 1 | 67.09 | 67.090 |
| % | % | Herramienta menor | 2 % | 67.090 | 1.342 |
|  |  | Costes directos |  |  | 68.432 |
