# Plataforma para protección de paso de vehículos sobre zanjas

- Propiedad del archivo: CYPE Ingenieros S.A.
- Formato: FIEBDC-3/2016
- Programa: Generador de precios de la construcción. CYPE Ingenieros, S.A.
- Fecha: 26/06/2024
- Ámbito geográfico: Ecuador
- Divisa: USD
- Costes indirectos: 3 %
- Gastos generales: 13 %
- Beneficio industrial: 6 %
- IVA: 12 %

## Y Seguridad y salud

### YC Sistemas de protección colectiva

#### YCB Delimitación y protección de bordes de excavación

**YCB050** m² Plataforma para protección de paso de vehículos sobre zanjas.
Protección de paso de vehículos sobre zanjas abiertas en calzada, mediante plataforma de lámina de acero de 10 mm de espesor, amortizable en 150 usos, apoyada sobre manta antirroca como material amortiguador. Incluso cemento rápido para evitar la vibración de la chapa al paso de los vehículos.
Criterio de medición de proyecto: Superficie medida según Estudio o Estudio Básico de Seguridad y Salud.
Criterio de medición de obra: Se medirá la superficie realmente montada según especificaciones de Estudio o Estudio Básico de Seguridad y Salud.

| Código | Ud | Descripción | Rendimiento | Precio | Importe |
|---|---|---|---|---|---|
| mt50spm050a | m² | Lámina de acero de 10 mm de espesor, para protección de zanjas, pozos o huecos horizontales. (material) | 0.007 | 82.48 | 0.577 |
| mt50spm055a | m² | Manta antirroca, de fibras sintéticas, de 6 mm de espesor, peso 900 g/m². (material) | 0.17 | 4.91 | 0.835 |
| mt09pce030 | kg | Cemento rápido, en sacos. (material) | 0.84 | 0.22 | 0.185 |
| mq04cag010a | h | Camión con grúa de hasta 6 t. (maquinaria) | 0.012 | 60.18 | 0.722 |
| mo120 | h | Peón Seguridad y Salud. (mano de obra) | 0.13 | 6.38 | 0.829 |
| % | % | Herramienta menor | 2 % | 3.148 | 0.063 |
|  |  | Costes directos |  |  | 3.211 |

Residuos:
- colocación: mt50spm050a Lámina de acero de 10 mm de espesor, para protección de zanjas, pozos o huecos horizontales; factor de residuo 1
- colocación: mt50spm055a Manta antirroca, de fibras sintéticas, de 6 mm de espesor, peso 900 g/m²; factor de residuo 1
- colocación: mt09pce030 Cemento rápido, en sacos; factor de residuo 0.0063

## Recursos

**mt50spm050a** m² Lámina de acero de 10 mm de espesor, para protección de zanjas, pozos o huecos horizontales
Datos técnicos: Coste energético 766.740 MJ; Emisión de CO2 39.780 kg; Código LER 17 04 05; Masa del elemento 78 kg; Volumen 0.037143 m3

**mt50spm055a** m² Manta antirroca, de fibras sintéticas, de 6 mm de espesor, peso 900 g/m²
Datos técnicos: Coste energético 71.386 MJ; Emisión de CO2 3.009 kg; Código LER 17 02 03; Masa del elemento 0.9 kg; Volumen 0.0015 m3

**mt09pce030** kg Cemento rápido, en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
