# Par de guantes

- Propiedad del archivo: CYPE Ingenieros S.A.
- Formato: FIEBDC-3/2016
- Programa: Generador de precios de la construcción. CYPE Ingenieros, S.A.
- Fecha: 26/06/2024
- Ámbito geográfico: Ecuador
- Divisa: USD
- Costes indirectos: 3 %
- Gastos generales: 13 %
- Beneficio industrial: 6 %
- IVA: 12 %

## Y Seguridad y salud

### YI Equipos de protección individual

#### YIM Para las manos y los brazos

**YIM010** Ud Par de guantes.
Par de guantes contra riesgos mecánicos, de algodón con refuerzo de serraje vacuno en la palma, resistente a la abrasión, al corte por cuchilla, al rasgado y a la perforación, amortizable en 4 usos.
Criterio de medición de proyecto: Número de unidades previstas, según Estudio o Estudio Básico de Seguridad y Salud.
Criterio de medición de obra: Se medirá el número de unidades realmente suministradas según especificaciones de Estudio o Estudio Básico de Seguridad y Salud.

| Código | Ud | Descripción | Rendimiento | Precio | Importe |
|---|---|---|---|---|---|
| mt50epm010cd | Ud | Par de guantes contra riesgos mecánicos, EPI de categoría II, cumpliendo todos los requisitos de seguridad. (material) | 0.25 | 23.44 | 5.860 |
| % | % | Herramienta menor | 2 % | 5.860 | 0.117 |
|  |  | Costes directos |  |  | 5.977 |
