# Construcción de caseta provisional para vestuarios

- Propiedad del archivo: CYPE Ingenieros S.A.
- Formato: FIEBDC-3/2016
- Programa: Generador de precios de la construcción. CYPE Ingenieros, S.A.
- Fecha: 26/06/2024
- Ámbito geográfico: Ecuador
- Divisa: USD
- Costes indirectos: 3 %
- Gastos generales: 13 %
- Beneficio industrial: 6 %
- IVA: 12 %

## Y Seguridad y salud

### YP Instalaciones provisionales de higiene y bienestar

#### YPC Casetas (alquiler/construcción/adaptación de locales)

**YPC081** m² Construcción de caseta provisional para vestuarios.
Ejecución, desmontaje y demolición posterior de caseta provisional para vestuarios en obra, compuesta por: cimentación de hormigón, solera sobre replantillo de pierda de piedra, cerramiento de bloque de hormigón, sin revestir, con hoja interior de ladrillo cerámico hueco, cubierta de panel sándwich sobre perfiles metálicos, aislamiento térmico, distribución interior, instalación de electricidad, revestimiento de terrazo en suelos, enlucido y pintura en paredes, cielo raso de placas de escayola, puertas de madera pintadas y ventanas de aluminio, con luna y rejas.
Criterio de valoración económica: El precio incluye las ayudas de albañilería.
Incluye: Preparación del terreno. Excavación de pozos y zanjas. Vaciado de la cimentación. Formación de la solera. Ejecución del cerramiento. Ejecución de la cubierta sobre perfiles. Colocación del aislamiento térmico. Ejecución de la distribución interior. Revestimiento de suelos y paredes. Colocación del cielo raso de placas. Colocación de la carpintería. Conexión a las instalaciones de la propia obra. Desconexión de las instalaciones. Demolición del conjunto. Fragmentación de los escombros en piezas manejables. Retirada y acopio de escombros. Limpieza de los restos de obra. Carga manual de escombros sobre camión o contenedor.
Criterio de medición de proyecto: Superficie medida según Estudio o Estudio Básico de Seguridad y Salud.
Criterio de medición de obra: Se medirá la superficie realmente ejecutada según especificaciones de Estudio o Estudio Básico de Seguridad y Salud.

| Código | Ud | Descripción | Rendimiento | Precio | Importe |
|---|---|---|---|---|---|
| mt50cac010b | m² | Construcción de caseta provisional de obra para vestuarios, compuesta por: cimentación de hormigón armado; solera de hormigón sobre replantillo de pierda de piedra; cerramiento de bloque de hormigón, sin revestir, con hoja interior de ladrillo cerámico hueco; cubierta de panel sándwich compuesto de láminas de acero con aislamiento incorporado, sobre perfiles metálicos; aislamiento térmico; distribución interior con ladrillo cerámico hueco doble; instalación de electricidad y fuerza con toma exterior a 230 V; revestimiento de terrazo en suelos; enlucido de yeso y pintura en paredes; cielo raso de placas de escayola; puertas de madera enrasadas y pintadas y ventanas corredizas de aluminio natural, con luna de 6 mm y rejas. (material) | 1 | 435.09 | 435.090 |
| % | % | Herramienta menor | 2 % | 435.090 | 8.702 |
|  |  | Costes directos |  |  | 443.792 |

Residuos:
- demolición: ruo010408 Residuos de grava y rocas trituradas distintos de los mencionados en el código 01 04 07. (componente de residuo); rendimiento 0.78 kg; Código LER 01 04 08; Masa del elemento 1 kg; Volumen 0.000667 m3
- demolición: ruo150101 Envases de papel y cartón. (componente de residuo); rendimiento 0.2 kg; Código LER 15 01 01; Masa del elemento 1 kg; Volumen 0.001333 m3
- demolición: ruo170101 Hormigón (hormigones, morteros y prefabricados). (componente de residuo); rendimiento 87.717 kg; Código LER 17 01 01; Masa del elemento 1 kg; Volumen 0.000667 m3
- demolición: ruo170102 Ladrillos. (componente de residuo); rendimiento 30.994 kg; Código LER 17 01 02; Masa del elemento 1 kg; Volumen 0.0008 m3
- demolición: ruo170107 Mezclas de hormigón, ladrillos, tejas y materiales cerámicos distintas de las especificadas en el código 17 01 06. (componente de residuo); rendimiento 5.1 kg; Código LER 17 01 07; Masa del elemento 1 kg; Volumen 0.0008 m3
- demolición: ruo170201 Madera. (componente de residuo); rendimiento 26.17 kg; Código LER 17 02 01; Masa del elemento 1 kg; Volumen 0.000909 m3
- demolición: ruo170202 Vidrio. (componente de residuo); rendimiento 0.086 kg; Código LER 17 02 02; Masa del elemento 1 kg; Volumen 0.001 m3
- demolición: ruo170203 Plástico. (componente de residuo); rendimiento 0.501 kg; Código LER 17 02 03; Masa del elemento 1 kg; Volumen 0.001667 m3
- demolición: ruo170405 Hierro y acero. (componente de residuo); rendimiento 0.416 kg; Código LER 17 04 05; Masa del elemento 1 kg; Volumen 0.000476 m3
- demolición: ruo170604 Materiales de aislamiento distintos de los especificados en los códigos 17 06 01 y 17 06 03. (componente de residuo); rendimiento 0.257 kg; Código LER 17 06 04; Masa del elemento 1 kg; Volumen 0.001667 m3
- demolición: ruo170802 Materiales de construcción a partir de yeso distintos de los especificados en el código 17 08 01. (componente de residuo); rendimiento 15.322 kg; Código LER 17 08 02; Masa del elemento 1 kg; Volumen 0.001 m3
