# Marca vial longitudinal

- Propiedad del archivo: CYPE Ingenieros S.A.
- Formato: FIEBDC-3/2016
- Programa: Generador de precios de la construcción. CYPE Ingenieros, S.A.
- Fecha: 20/06/2025
- Ámbito geográfico: Ecuador
- Divisa: USD
- Costes indirectos: 3 %
- Gastos generales: 13 %
- Beneficio industrial: 6 %
- IVA: 12 %

## Y Seguridad y salud

### YS Señalización provisional de obras

#### YSH Señalización horizontal

**YSH010** m Marca vial longitudinal.
Aplicación mecánica con máquina de accionamiento manual de pintura alcídica color amarillo, para marca vial longitudinal continua, de 15 cm de anchura, para bordes de calzada.
Incluye: Premarcaje. Aplicación mecánica de la mezcla con máquina de accionamiento manual.
Criterio de medición de proyecto: Longitud medida según Estudio o Estudio Básico de Seguridad y Salud.
Criterio de medición de obra: Se medirá, a cinta corrida, la longitud realmente ejecutada según especificaciones de Estudio o Estudio Básico de Seguridad y Salud.

| Código | Ud | Descripción | Rendimiento | Precio | Importe |
|---|---|---|---|---|---|
| mt27mvh030b | kg | Pintura alcídica color amarillo. (material) | 0.044 | 4.38 | 0.193 |
| mq11bar010 | h | Barredora remolcada con motor auxiliar. (maquinaria) | 0.001 | 73.08 | 0.073 |
| mq08war010a | h | Máquina manual, para pintar marcas viales sobre la calzada. (maquinaria) | 0.006 | 36.83 | 0.221 |
| mo119 | h | Oficial 1ª Seguridad y Salud. (mano de obra) | 0.01 | 11.11 | 0.111 |
| mo120 | h | Peón Seguridad y Salud. (mano de obra) | 0.005 | 6.85 | 0.034 |
| % | % | Herramienta menor | 2 % | 0.632 | 0.013 |
|  |  | Costes directos |  |  | 0.645 |

Residuos:
- colocación: mt27mvh030b Pintura alcídica color amarillo; factor de residuo 0.055

## Recursos

**mt27mvh030b** kg Pintura alcídica color amarillo
Datos técnicos: Coste energético 27.070 MJ; Emisión de CO2 1.204 kg; Código LER 08 01 11; Masa del elemento 1 kg; Volumen 0.001111 m3
Residuos:
- embalaje: re170203 Plástico. (componente de residuo); rendimiento 0.032 kg; Código LER 17 02 03; Masa del elemento 1 kg; Volumen 0.001667 m3
