# Encuentro de cubierta plana transitable, ventilada con sumidero. Impermeabilización con láminas de poliolefinas

- Propiedad del archivo: CYPE INGENIEROS, S.A.
- Formato: FIEBDC-3/2002
- Ámbito geográfico: Ecuador
- Divisa: USD
- Costes indirectos: 3.00 %
- Gastos generales: 13.00 %
- Beneficio industrial: 6.00 %
- IVA: 12.00 %

## Q Cubiertas

### QB Planas transitables, ventiladas

#### QBF Puntos singulares

**QBF031** Ud Encuentro de cubierta plana transitable, ventilada con sumidero. Impermeabilización con láminas de poliolefinas.
Encuentro de cubierta plana transitable, ventilada, con piso fijo, tipo convencional con sumidero de salida vertical, realizando un rebaje en el soporte alrededor del sumidero, en el que se recibirá la impermeabilización compuesta por: kit Dry Sumi56 100 V "REVESTECH", formado por lámina impermeabilizante flexible tipo EVAC de 750x750 mm compuesta de una doble hoja de poliolefina termoplástica con acetato de vinil etileno, con ambas caras revestidas de fibras de poliéster no tejidas, de 0,52 mm de espesor y 335 g/m², con unión termosellada a el sumidero sifónico de PVC de salida vertical de 40 mm de diámetro, con rejilla para empotrar de polipropileno de 100x100 mm, lámina impermeabilizante fijada al soporte en toda su superficie con adhesivo a base de poliuretano, Seal Plus.
Incluye: Ejecución de rebaje del soporte alrededor del sumidero. Limpieza y preparación de la superficie. Colocación del sumidero. Colocación de la pieza de refuerzo con adhesivo. Colocación de la rejilla.
Criterio de medición de proyecto: Número de unidades previstas, según documentación gráfica de Proyecto.
Criterio de medición de obra: Se medirá el número de unidades realmente ejecutadas según especificaciones de Proyecto.

| Código | Ud | Descripción | Rendimiento | Precio | Importe |
|---|---|---|---|---|---|
| mt15rev170c | kg | Adhesivo a base de poliuretano, Seal Plus "REVESTECH", color marrón, para el sellado de juntas. (material) | 1.000 | 27.44 | 27.44 |
| mt15rev020aa | Ud | Kit Dry Sumi56 100 V "REVESTECH", formado por lámina impermeabilizante flexible tipo EVAC de 750x750 mm compuesta de una doble hoja de poliolefina termoplástica con acetato de vinil etileno, con ambas caras revestidas de fibras de poliéster no tejidas, de 0,52 mm de espesor y 335 g/m², con unión termosellada a el sumidero sifónico de PVC de salida vertical de 40 mm de diámetro, con rejilla para empotrar de polipropileno de 100x100 mm, para impermeabilización y desagüe de cubiertas. (material) | 1.000 | 94.35 | 94.35 |
| mo029 | h | Aplicador de láminas impermeabilizantes. (mano de obra) | 0.344 | 10.64 | 3.66 |
| mo067 | h | Ayudante aplicador de láminas impermeabilizantes. (mano de obra) | 0.344 | 6.82 | 2.35 |
| mo008 | h | Plomero. (mano de obra) | 0.577 | 10.93 | 6.31 |
| % | % | Herramienta menor | 2 % | 134.11 | 2.68 |
|  |  | Costes directos |  |  | 136.79 |
