# Reparación de impermeabilización de galerías y balcones. Sistema Ecodry80 "REVESTECH"

- Propiedad del archivo: CYPE Ingenieros S.A.
- Formato: FIEBDC-3/2016
- Programa: Generador de precios de la construcción. CYPE Ingenieros, S.A.
- Fecha: 13/02/2025
- Ámbito geográfico: Ecuador
- Divisa: USD
- Costes indirectos: 3 %
- Gastos generales: 13 %
- Beneficio industrial: 6 %
- IVA: 12 %

## N Aislamientos e impermeabilizaciones

### NI Impermeabilizaciones

#### NIG Galerías y balcones

**NIG226** m² Reparación de impermeabilización de galerías y balcones. Sistema Ecodry80 "REVESTECH".
Reparación de impermeabilización de galerías y balcones. Sistema Ecodry80 "REVESTECH", formado por lámina impermeabilizante flexible tipo CPE, Ecodry80 30 "REVESTECH", compuesta de una doble hoja de poliolefina termoplástica con acetato de vinil etileno, con ambas caras revestidas de fibras de poliéster reciclado no tejidas, de 0,8 mm de espesor y 625 g/m², fijada al soporte con adhesivo cementoso mejorado, deformable y tixotrópico, C2 TE S1 extendido con llana dentada. Incluso piezas especiales "REVESTECH" para la resolución de ángulos internos Ecodry Cornerin y externos Ecodry Cornerout, resolución de uniones con banda Ecodry Banda 13x30, banda perimetral para la resolución de encuentros con paramentos y adhesivo Seal Plus para el sellado de juntas.
Criterio de valoración económica: El precio incluye la preparación del soporte, pero no incluye el piso.
Incluye: Retirada de la barredera. Picado del material adhesivo. Apertura de la roza. Retirada y acopio de escombros. Limpieza de los restos de obra. Carga manual de escombros sobre camión o contenedor. Limpieza de la superficie soporte. Colocación de la impermeabilización. Resolución de los puntos singulares. Sellado de juntas.
Criterio de medición de proyecto: Superficie medida en proyección horizontal, según documentación gráfica de Proyecto, desde las caras interiores de los antepechos o petos perimetrales que la limitan.
Criterio de medición de obra: Se medirá, en proyección horizontal, la superficie realmente ejecutada según especificaciones de Proyecto, desde las caras interiores de los antepechos o petos perimetrales que la limitan.

| Código | Ud | Descripción | Rendimiento | Precio | Importe |
|---|---|---|---|---|---|
| mt09mcm060a | kg | Adhesivo cementoso mejorado, C2 TE S1, deformable, con deslizamiento reducido y tiempo abierto ampliado, color gris, a base de cemento, agregados de granulometría fina, resinas sintéticas y aditivos especiales, con propiedades tixotrópicas y de endurecimiento sin retracción. (material) | 0.6 | 0.99 | 0.594 |
| mt15rev510a | m² | Lámina impermeabilizante flexible tipo CPE, Ecodry80 30 "REVESTECH", compuesta de una doble hoja de poliolefina termoplástica con acetato de vinil etileno, con ambas caras revestidas de fibras de poliéster reciclado no tejidas, de 0,8 mm de espesor y 625 g/m², suministrada en rollos de 1,5 m de anchura y 30 m de longitud. (material) | 1.1 | 21.69 | 23.859 |
| mt15rev170c | kg | Adhesivo a base de poliuretano, Seal Plus "REVESTECH", color marrón, para el sellado de juntas. (material) | 0.05 | 27.44 | 1.372 |
| mt15rev558a | m | Banda de refuerzo para lámina impermeabilizante flexible tipo CPE, Ecodry Banda 13x30 "REVESTECH", de 127 mm de anchura, compuesta de una doble hoja de poliolefina termoplástica con acetato de vinil etileno, con ambas caras revestidas de fibras de poliéster reciclado no tejidas, de 0,52 mm de espesor y 335 g/m². (material) | 0.25 | 4.96 | 1.240 |
| mt15rev555a | Ud | Complemento para refuerzo de puntos singulares en tratamientos impermeabilizantes mediante piezas para la resolución de ángulos internos, Ecodry Cornerin "REVESTECH". (material) | 0.2 | 11.62 | 2.324 |
| mt15rev556b | Ud | Complemento para refuerzo de puntos singulares en tratamientos impermeabilizantes mediante piezas para la resolución de ángulos externos, Ecodry Cornerout "REVESTECH". (material) | 0.1 | 12.51 | 1.251 |
| mo029 | h | Aplicador de láminas impermeabilizantes. (mano de obra) | 0.373 | 11.11 | 4.144 |
| mo067 | h | Ayudante aplicador de láminas impermeabilizantes. (mano de obra) | 0.373 | 7.12 | 2.656 |
| % | % | Herramienta menor | 2 % | 37.440 | 0.749 |
|  |  | Costes directos |  |  | 38.189 |

Residuos:
- colocación: mt09mcm060a; factor de residuo 0.07
- colocación: mt15rev170c Adhesivo a base de poliuretano, Seal Plus "REVESTECH", color marrón, para el sellado de juntas; factor de residuo 0.03

## Recursos

**mt09mcm060a** kg Adhesivo cementoso mejorado
Datos técnicos: Coste energético 3.871 MJ; Emisión de CO2 0.344 kg; Código LER 17 09 04; Masa del elemento 1 kg; Volumen 0.000667 m3
Residuos:
- embalaje: re170203 Plástico. (componente de residuo); rendimiento 0.003 kg; Código LER 17 02 03; Masa del elemento 1 kg; Volumen 0.001667 m3

**mt15rev170c** kg Adhesivo a base de poliuretano, Seal Plus "REVESTECH", color marrón, para el sellado de juntas
Datos técnicos: Coste energético 144.209 MJ; Emisión de CO2 7.002 kg; Código LER 17 09 04; Masa del elemento 1 kg; Volumen 0.000667 m3
Residuos:
- embalaje: re150104 Envases metálicos. (componente de residuo); rendimiento 0.003 kg; Código LER 15 01 04; Masa del elemento 1 kg; Volumen 0.001667 m3
