# Fregadero

- Propiedad del archivo: CYPE Ingenieros S.A.
- Formato: FIEBDC-3/2016
- Programa: Generador de precios de la construcción. CYPE Ingenieros, S.A.
- Fecha: 16/10/2024
- Ámbito geográfico: Ecuador
- Divisa: USD
- Costes indirectos: 3 %
- Gastos generales: 13 %
- Beneficio industrial: 6 %
- IVA: 12 %

## S Señalización y equipamiento

### SC Cocinas/galerías

#### SCF Fregaderos y lavarropas

**SCF010** Ud Fregadero.
Fregadero de acero inoxidable para instalación en mesón, modelo J-45 "ROCA", de 1 pozo, de 450x490x155 mm, con válvula de desagüe, para mesón de cocina, equipado con grifo mezclador monomando de repisa para fregadero, de caño alto giratorio superior, acabado cromado, con cartucho cerámico, modelo Monodin "ROCA", con aireador y enlaces de alimentación flexibles, válvula con desagüe y sifón. Incluso conexión a las redes de agua fría y caliente y a la red de desagüe existentes, fijación del aparato y sellado con silicona.
Incluye: Replanteo y trazado en el paramento soporte de la situación del aparato. Colocación, nivelación y fijación de los elementos de soporte. Nivelación, aplomado y colocación del aparato. Conexión a la red de desagüe. Montaje de la grifería. Conexión a las redes de agua fría y caliente. Montaje de accesorios y complementos. Sellado de juntas. Comprobación de su correcto funcionamiento.
Criterio de medición de proyecto: Número de unidades previstas, según documentación gráfica de Proyecto.
Criterio de medición de obra: Se medirá el número de unidades realmente colocadas según especificaciones de Proyecto.

| Código | Ud | Descripción | Rendimiento | Precio | Importe |
|---|---|---|---|---|---|
| mt30fxr100aa | Ud | Fregadero de acero inoxidable para instalación en mesón, modelo J-45 "ROCA", de 1 pozo, de 450x490x155 mm, con válvula de desagüe. (material) | 1 | 184.05 | 184.050 |
| mt31gmo300a | Ud | Grifo mezclador monomando de repisa para fregadero, de caño alto giratorio superior, acabado cromado, con cartucho cerámico, modelo Monodin "ROCA", con aireador y enlaces de alimentación flexibles. (material) | 1 | 198.33 | 198.330 |
| mt30lla030 | Ud | Llave de regulación de 1/2", para fregadero o lavarropa, acabado cromado. (material) | 2 | 28.78 | 57.560 |
| mt30sif020a | Ud | Sifón botella sencillo de 1 1/2" para fregadero de 1 pozo, con válvula extensible. (material) | 1 | 5.77 | 5.770 |
| mo008 | h | Plomero. (mano de obra) | 0.774 | 10.93 | 8.460 |
| mo107 | h | Ayudante plomero. (mano de obra) | 0.594 | 6.81 | 4.045 |
| % | % | Herramienta menor | 2 % | 458.215 | 9.164 |
|  |  | Costes directos |  |  | 467.379 |

Residuos:
- colocación: mt30sif020a Sifón botella sencillo de 1 1/2" para fregadero de 1 pozo, con válvula extensible; factor de residuo 0.0275

## Recursos

**mt30fxr100aa** Ud Fregadero de acero inoxidable para instalación en mesón
Datos técnicos: Coste energético 200.718 MJ; Emisión de CO2 30.524 kg
Residuos:
- embalaje: re150101 Envases de papel y cartón. (componente de residuo); rendimiento 1.323 kg; Código LER 15 01 01; Masa del elemento 1 kg; Volumen 0.001333 m3

**mt31gmo300a** Ud Grifo mezclador monomando de repisa para fregadero
Datos técnicos: Coste energético 193.311 MJ; Emisión de CO2 13.045 kg
Residuos:
- embalaje: re150101 Envases de papel y cartón; rendimiento 0.077 kg

**mt30sif020a** Ud Sifón botella sencillo de 1 1/2" para fregadero de 1 pozo, con válvula extensible
Datos técnicos: Coste energético 20.945 MJ; Emisión de CO2 1.069 kg; Código LER 17 02 03; Masa del elemento 0.216 kg; Volumen 0.00036 m3
Residuos:
- embalaje: re150101 Envases de papel y cartón; rendimiento 0.035 kg
