# Tabique de placas de yeso laminado, para grandes alturas. Sistema "PLACO"

- Propiedad del archivo: CYPE INGENIEROS, S.A.
- Formato: FIEBDC-3/2002
- Ámbito geográfico: Ecuador
- Divisa: USD
- Costes indirectos: 3.00 %
- Gastos generales: 13.00 %
- Beneficio industrial: 6.00 %
- IVA: 12.00 %

## F Fachadas y particiones

### FB Tabiquería de entramado autoportante

#### FBY De placas de yeso laminado

**FBY070** m² Tabique de placas de yeso laminado, para grandes alturas. Sistema "PLACO".
Tabique sencillo sistema High Stil "PLACO" (25 + 70 + 25)/900 (70), para grandes alturas, de 120 mm de espesor total, con nivel de calidad del acabado estándar (Q2), formado por una estructura simple autoportante de perfiles metálicos de acero galvanizado formada por canales RHS 70 "PLACO" y montantes MHS 70 "PLACO", con una separación entre montantes de 900 mm y una disposición normal "N", a la que se atornilla una placa de yeso laminado AF / - 900 / 2500 / 25 / con los bordes longitudinales afinados, Megaplac 25 "PLACO" en una cara y una placa de yeso laminado AF / - 900 / 2500 / 25 / con los bordes longitudinales afinados, Megaplac 25 "PLACO" en la otra cara. Incluso banda estanca autoadhesiva, Banda 45 "PLACO"; anclajes de canales y montantes metálicos; tornillería para la fijación de las placas; cinta de papel con refuerzo metálico "PLACO" y pasta y cinta para el tratamiento de juntas.
Criterio de valoración económica: El precio incluye la resolución de encuentros y puntos singulares, pero no incluye el aislamiento a colocar entre los montantes.
Incluye: Replanteo y trazado en la losa inferior y en el superior de los tabiques a realizar. Colocación de banda de estanqueidad y canales inferiores, sobre piso terminado o base de asiento. Colocación de banda de estanqueidad y canales superiores, bajo losas. Colocación y fijación de los montantes sobre los elementos horizontales. Corte de las placas. Fijación de las placas para el cierre de una de las caras del tabique. Fijación de las placas para el cierre de la segunda cara del tabique. Replanteo de las cajas para alojamiento de mecanismos eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12plj020a | m | Banda estanca autoadhesiva, Banda 45 "PLACO", de espuma de polietileno de celdas cerradas, de 3 mm de espesor y 45 mm de anchura, para la estanqueidad de la base y el aislamiento acústico del perímetro en tabiques y trasdosados de placas. (material) | 0.450 | 0.67 | 0.30 |
| mt12plp220a | m | Canal de perfil de acero galvanizado, RHS 70 "PLACO", fabricado mediante laminación en frío, 72x60 mm de sección y 1,2 mm de espesor. (material) | 0.900 | 11.50 | 10.35 |
| mt12plp210a | m | Montante de perfil de acero galvanizado, MHS 70 "PLACO", fabricado mediante laminación en frío, 68x55 mm de sección y 1,2 mm de espesor. (material) | 1.400 | 12.37 | 17.32 |
| mt12plk017a | m² | Placa de yeso laminado AF / - 900 / 2500 / 25 / con los bordes longitudinales afinados, Megaplac 25 "PLACO", formada por un alma de yeso de origen natural embutida e íntimamente ligada a dos láminas de cartón fuerte, reforzada por la inclusión en la masa de fibra de vidrio de hilo corto no tejido para mejorar su cohesión a temperaturas altas y por la densificación del yeso para dotarla de mayor dureza superficial. (material) | 2.100 | 12.52 | 26.29 |
| mt12plt020b | Ud | Tornillo autoperforante TTPF 35 "PLACO", con cabeza de trompeta, de 35 mm de longitud, para instalación de placas de yeso laminado sobre perfiles de espesor inferior a 6 mm. (material) | 14.000 | 0.04 | 0.56 |
| mt12plt030a | Ud | Tornillo autoperforante rosca-metal, TRPF 9,5 "PLACO", de 9,5 mm de longitud. (material) | 2.000 | 0.02 | 0.04 |
| mt12plj010a | m | Cinta microperforada de papel "PLACO", de 50 mm de anchura, para acabado de juntas de placas de yeso laminado. (material) | 3.500 | 0.08 | 0.28 |
| mt12plm010a | kg | Pasta de secado en polvo SN "PLACO"; Euroclase A2-s1, d0 de reacción al fuego, rango de temperatura de trabajo de 5 a 30°C, para aplicación manual con cinta de juntas; para el tratamiento de las juntas de las placas de yeso laminado. (material) | 0.840 | 1.62 | 1.36 |
| mt12plm019a | kg | Pasta de secado, Gypfill Pro "PLACO"; Euroclase A2-s1, d0 de reacción al fuego, rango de temperatura de trabajo de 5 a 30°C, para aplicación manual o mecánica con cinta de juntas; para el tratamiento de las juntas de las placas de yeso laminado. (material) | 1.180 | 1.85 | 2.18 |
| mt12plj010b | m | Cinta de papel con refuerzo metálico "PLACO", de 50 mm de anchura, para acabado de juntas de placas de yeso laminado. (material) | 0.300 | 1.18 | 0.35 |
| op00ato010 |  | Atornillador. | 1.000 | 0.00 | 0.00 |
| op00fre010 |  | Fresadora. | 1.000 | 0.00 | 0.00 |
| mo053 | h | Montador de mamparas y sistemas de placas. (mano de obra) | 0.274 | 10.62 | 2.91 |
| mo100 | h | Ayudante montador de mamparas y sistemas de placas. (mano de obra) | 0.234 | 6.62 | 1.55 |
| % | % | Herramienta menor | 2 % | 63.49 | 1.27 |
|  |  | Costes directos |  |  | 64.76 |
