# Aislamiento termoacústico interior de ductos metálicos

- Propiedad del archivo: CYPE INGENIEROS, S.A.
- Formato: FIEBDC-3/2002
- Ámbito geográfico: Ecuador
- Divisa: USD
- Costes indirectos: 3.00 %
- Gastos generales: 13.00 %
- Beneficio industrial: 6.00 %
- IVA: 12.00 %

## N Aislamientos e impermeabilizaciones

### NA Aislamientos térmicos

#### NAC Ductos metálicos

**NAC015** m² Aislamiento termoacústico interior de ductos metálicos.
Aislamiento termoacústico interior para ducto metálico rectangular de climatización, realizado con manta de lana de vidrio Climliner Roll G1 "ISOVER", revestida por la cara vista en el interior del ducto con tejido Neto (tejido de vidrio de alta resistencia mecánica), de 40 mm de espesor, resistencia térmica 1,25 m²K/W, conductividad térmica 0,032 W/(mK), fijado con adhesivo ignífugo. Incluso, elementos de fijación al interior del ducto.
Incluye: Limpieza y preparación de la superficie soporte. Corte del aislamiento. Colocación del aislamiento. Fijación del aislamiento.
Criterio de medición de proyecto: Superficie medida según documentación gráfica de Proyecto.
Criterio de medición de obra: Se medirá la superficie realmente ejecutada según especificaciones de Proyecto.

| Código | Ud | Descripción | Rendimiento | Precio | Importe |
|---|---|---|---|---|---|
| mt42coi100dd | m² | Manta de lana de vidrio Climliner Roll G1 "ISOVER", revestida por la cara vista en el interior del ducto con tejido Neto (tejido de vidrio de alta resistencia mecánica), de 40 mm de espesor, resistencia térmica 1,25 m²K/W, conductividad térmica 0,032 W/(mK), Euroclase A2-s1, d0 de reacción al fuego, con código de designación MW-EN 14303-T2, con adhesivo ignífugo y elementos de fijación al interior del ducto. (material) | 1.100 | 13.36 | 14.70 |
| mo054 | h | Colocador de aislantes. (mano de obra) | 0.168 | 10.62 | 1.78 |
| mo101 | h | Ayudante colocador de aislantes. (mano de obra) | 0.168 | 6.62 | 1.11 |
| % | % | Herramienta menor | 2 % | 17.59 | 0.35 |
|  |  | Costes directos |  |  | 17.94 |
