# Aislamiento térmico bajo losa, con lanas minerales

- Propiedad del archivo: CYPE INGENIEROS, S.A.
- Formato: FIEBDC-3/2002
- Ámbito geográfico: Ecuador
- Divisa: USD
- Costes indirectos: 3.00 %
- Gastos generales: 13.00 %
- Beneficio industrial: 6.00 %
- IVA: 12.00 %

## N Aislamientos e impermeabilizaciones

### NA Aislamientos térmicos

#### NAD Losas

**NAD010** m² Aislamiento térmico bajo losa, con lanas minerales.
Aislamiento térmico bajo losa, con panel rígido de lana de roca volcánica, con un revestimiento de virutas de madera aglomeradas con cemento, de 125 mm de espesor, resistencia térmica 3,35 m²K/W, conductividad térmica 0,037 W/(mK). Colocación en obra: a tope, con fijaciones mecánicas.
Incluye: Limpieza y preparación de la superficie soporte. Replanteo y corte del aislamiento. Colocación del aislamiento. Fijación del aislamiento.
Criterio de medición de proyecto: Superficie medida según documentación gráfica de Proyecto.
Criterio de medición de obra: Se medirá la superficie realmente ejecutada según especificaciones de Proyecto.

| Código | Ud | Descripción | Rendimiento | Precio | Importe |
|---|---|---|---|---|---|
| mt16lrw200ae | m² | Panel rígido de lana de roca volcánica, con un revestimiento de virutas de madera aglomeradas con cemento, de 125 mm de espesor, resistencia térmica 3,35 m²K/W, conductividad térmica 0,037 W/(mK), Euroclase B2-s1, d0 de reacción al fuego, densidad 40 kg/m³, calor específico 840 J/kgK y factor de resistencia a la difusión del vapor de agua 1; proporcionando una reducción del nivel global ponderado de presión de ruido aéreo de 3 dBA. (material) | 1.050 | 127.78 | 134.17 |
| mt16aaa021a | Ud | Taco de expansión y clavo de polipropileno, con aro de estanqueidad, para fijación mecánica de paneles aislantes. (material) | 6.000 | 0.11 | 0.66 |
| mo054 | h | Colocador de aislantes. (mano de obra) | 0.135 | 10.62 | 1.43 |
| mo101 | h | Ayudante colocador de aislantes. (mano de obra) | 0.135 | 6.62 | 0.89 |
| % | % | Herramienta menor | 2 % | 137.15 | 2.74 |
|  |  | Costes directos |  |  | 139.89 |
