# Aislamiento térmico bajo losa, con lanas minerales

- Propiedad del archivo: CYPE INGENIEROS, S.A.
- Formato: FIEBDC-3/2002
- Ámbito geográfico: Ecuador
- Divisa: USD
- Costes indirectos: 3.00 %
- Gastos generales: 13.00 %
- Beneficio industrial: 6.00 %
- IVA: 12.00 %

## N Aislamientos e impermeabilizaciones

### NA Aislamientos térmicos

#### NAD Losas

**NAD010** m² Aislamiento térmico bajo losa, con lanas minerales.
Aislamiento térmico bajo losa, con panel semirrígido de lana de vidrio TECH Slab 3.0 G1 (Panel Neto) "ISOVER", de 50 mm de espesor, revestido por una de sus caras con un velo mineral negro, resistencia térmica 1,32 m²K/W, conductividad térmica 0,038 W/(mK), densidad 70 kg/m³, calor específico 840 J/kgK, coeficiente de absorción acústica medio 0,8 para una frecuencia de 500 Hz y factor de resistencia a la difusión del vapor de agua 1. Colocación en obra: a tope, con adhesivo cementoso.
Incluye: Limpieza y preparación de la superficie soporte. Replanteo y corte del aislamiento. Aplicación del adhesivo. Colocación del aislamiento.
Criterio de medición de proyecto: Superficie medida según documentación gráfica de Proyecto.
Criterio de medición de obra: Se medirá la superficie realmente ejecutada según especificaciones de Proyecto.

| Código | Ud | Descripción | Rendimiento | Precio | Importe |
|---|---|---|---|---|---|
| mt16lvi060od | m² | Panel semirrígido de lana de vidrio TECH Slab 3.0 G1 (Panel Neto) "ISOVER", revestido por una de sus caras con un velo mineral negro, de 50 mm de espesor, conductividad térmica 0,038 W/(mK), densidad 70 kg/m³, coeficiente de absorción acústica medio 0,8 para una frecuencia de 500 Hz, Euroclase A2-s1, d0 de reacción al fuego y factor de resistencia a la difusión del vapor de agua 1. (material) | 1.050 | 25.68 | 26.96 |
| mt16aaa040c | kg | Adhesivo cementoso para fijación de paneles aislantes. (material) | 1.000 | 0.64 | 0.64 |
| % | % | Herramienta menor | 2 % | 27.60 | 0.55 |
|  |  | Costes directos |  |  | 28.15 |
