# Aislamiento térmico bajo losa, con lanas minerales

- Propiedad del archivo: CYPE INGENIEROS, S.A.
- Formato: FIEBDC-3/2002
- Ámbito geográfico: Ecuador
- Divisa: USD
- Costes indirectos: 3.00 %
- Gastos generales: 13.00 %
- Beneficio industrial: 6.00 %
- IVA: 12.00 %

## N Aislamientos e impermeabilizaciones

### NA Aislamientos térmicos

#### NAD Losas

**NAD010** m² Aislamiento térmico bajo losa, con lanas minerales.
Aislamiento térmico bajo losa, con panel lana de roca, Geowall 34 "ISOVER", no revestido, de 30 mm de espesor, resistencia térmica 0,85 m²K/W, conductividad térmica 0,034 W/(mK). Colocación en obra: a tope, con adhesivo cementoso.
Incluye: Limpieza y preparación de la superficie soporte. Replanteo y corte del aislamiento. Aplicación del adhesivo. Colocación del aislamiento.
Criterio de medición de proyecto: Superficie medida según documentación gráfica de Proyecto.
Criterio de medición de obra: Se medirá la superficie realmente ejecutada según especificaciones de Proyecto.

| Código | Ud | Descripción | Rendimiento | Precio | Importe |
|---|---|---|---|---|---|
| mt16lri010sc | m² | Panel rígido de lana mineral, Geowall 34 "ISOVER", no revestido, de 30 mm de espesor, resistencia térmica 0,85 m²K/W, conductividad térmica 0,034 W/(mK), coeficiente de absorción acústica medio 0,6 para una frecuencia de 500 Hz y Euroclase A1 de reacción al fuego. (material) | 1.050 | 7.04 | 7.39 |
| mt16aaa040c | kg | Adhesivo cementoso para fijación de paneles aislantes. (material) | 1.000 | 0.64 | 0.64 |
| mo054 | h | Colocador de aislantes. (mano de obra) | 0.112 | 10.62 | 1.19 |
| mo101 | h | Ayudante colocador de aislantes. (mano de obra) | 0.112 | 6.62 | 0.74 |
| % | % | Herramienta menor | 2 % | 9.96 | 0.20 |
|  |  | Costes directos |  |  | 10.16 |
