# Aislamiento acústico a ruido aéreo en trasdosado autoportante de placas, con complejos multicapa fijados al paramento y paneles entre montantes

- Propiedad del archivo: CYPE INGENIEROS, S.A.
- Formato: FIEBDC-3/2002
- Ámbito geográfico: Ecuador
- Divisa: USD
- Costes indirectos: 3.00 %
- Gastos generales: 13.00 %
- Beneficio industrial: 6.00 %
- IVA: 12.00 %

## N Aislamientos e impermeabilizaciones

### NB Aislamientos acústicos

#### NBO Revestimientos de placas

**NBO020** m² Aislamiento acústico a ruido aéreo en trasdosado autoportante de placas, con complejos multicapa fijados al paramento y paneles entre montantes.
Aislamiento acústico a ruido aéreo, en trasdosado autoportante de placas, realizado con complejo multicapa, de 20 mm de espesor, 7,4 kg/m² de masa superficial, formado por un fieltro textil de 16 mm de espesor adherido térmicamente a una lámina viscoelástica de alta densidad de 4 mm de espesor, colocado a tope y fijado al paramento con fijaciones; y panel de napa de poliéster, tipo NPP, de 1350x600 mm y 40 mm de espesor, colocado entre los montantes de la estructura portante. Incluso cinta viscoelástica autoadhesiva, para sellado de juntas.
Incluye: Corte del aislamiento a colocar sobre el paramento. Colocación del aislamiento sobre el paramento. Fijación del aislamiento. Sellado de juntas y uniones. Corte del aislamiento a colocar entre los montantes. Colocación del aislamiento entre los montantes. Resolución de puntos singulares.
Criterio de medición de proyecto: Superficie medida según documentación gráfica de Proyecto.
Criterio de medición de obra: Se medirá la superficie realmente ejecutada según especificaciones de Proyecto.

| Código | Ud | Descripción | Rendimiento | Precio | Importe |
|---|---|---|---|---|---|
| mt16aaa020kc | Ud | Fijación mecánica para paneles aislantes de complejo multicapa, colocados directamente sobre la superficie soporte. (material) | 5.250 | 0.18 | 0.95 |
| mt16ptc030e | m² | Complejo multicapa, de 20 mm de espesor, 7,4 kg/m² de masa superficial, formado por un fieltro textil de 16 mm de espesor adherido térmicamente a una lámina viscoelástica de alta densidad de 4 mm de espesor; con 57 dB de índice global de reducción acústica, Rw. (material) | 1.050 | 19.16 | 20.12 |
| mt16pnc010a | m | Cinta viscoelástica autoadhesiva, con autoprotección de aluminio, de 50 mm de anchura y de 1,5 mm de espesor, para sellado de juntas. (material) | 0.300 | 1.12 | 0.34 |
| mt16npg020i | m² | Panel de napa de poliéster, tipo NPP, de 1350x600 mm 40 mm de espesor, resistencia térmica 1,02 m²K/W, conductividad térmica 0,039 W/(mK), Euroclase B-s1, d0 de reacción al fuego; con atenuación acústica de 50 dB. (material) | 1.050 | 7.54 | 7.92 |
| mo054 | h | Colocador de aislantes. (mano de obra) | 0.224 | 10.62 | 2.38 |
| mo101 | h | Ayudante colocador de aislantes. (mano de obra) | 0.224 | 6.62 | 1.48 |
| % | % | Herramienta menor | 2 % | 33.19 | 0.66 |
|  |  | Costes directos |  |  | 33.85 |
