# Trampilla para cielo raso continuo de placas de yeso laminado. Sistema "PLACO"

- Propiedad del archivo: CYPE INGENIEROS, S.A.
- Formato: FIEBDC-3/2002
- Ámbito geográfico: Ecuador
- Divisa: USD
- Costes indirectos: 3.00 %
- Gastos generales: 13.00 %
- Beneficio industrial: 6.00 %
- IVA: 12.00 %

## R Revestimientos

### RT Cielos rasos en interiores

#### RTC Continuos, de placas de yeso laminado

**RTC019** Ud Trampilla para cielo raso continuo de placas de yeso laminado. Sistema "PLACO".
Trampilla de registro Gyptone Access Quattro 41 "PLACO", de 600x600 mm, formada por marco y tapa de 510x510 mm, para cielo raso continuo de placas de yeso laminado perforadas fonoabsorbentes Gyptone Continuo. Incluso fijaciones, elementos de suspensión, tornillería, tratamiento de juntas y accesorios de montaje.
Incluye: Marcado y corte de la placa de yeso laminado. Colocación y atornillado de los perfiles. Colocación y atornillado del marco. Resolución de encuentros y puntos singulares. Tratamiento de juntas. Colocación de la tapa.
Criterio de medición de proyecto: Número de unidades previstas, según documentación gráfica de Proyecto.
Criterio de medición de obra: Se medirá el número de unidades realmente colocadas según especificaciones de Proyecto.

| Código | Ud | Descripción | Rendimiento | Precio | Importe |
|---|---|---|---|---|---|
| mt12plp010 | m | Perfil de acero galvanizado, F-530 "PLACO", fabricado mediante laminación en frío, de 3000 mm de longitud, 45x16 mm de sección y 0,6 mm de espesor, para la realización de trasdosados autoportantes y techos. (material) | 1.200 | 2.51 | 3.01 |
| mt12plt010c | Ud | Tornillo autorroscante TTPC 35 "PLACO", con cabeza de trompeta, de 35 mm de longitud, para instalación de placas de yeso laminado sobre perfiles de espesor inferior a 6 mm. (material) | 26.000 | 0.03 | 0.78 |
| mt12pla020b | Ud | Trampilla de registro Gyptone Access Quattro 41 "PLACO", de 600x600 mm, formada por marco y tapa de 510x510 mm. (material) | 1.000 | 217.18 | 217.18 |
| mt12plm010a | kg | Pasta de secado en polvo SN "PLACO"; Euroclase A2-s1, d0 de reacción al fuego, rango de temperatura de trabajo de 5 a 30°C, para aplicación manual con cinta de juntas; para el tratamiento de las juntas de las placas de yeso laminado. (material) | 0.300 | 1.62 | 0.49 |
| mt12plj010a | m | Cinta microperforada de papel "PLACO", de 50 mm de anchura, para acabado de juntas de placas de yeso laminado. (material) | 1.200 | 0.08 | 0.10 |
| op00fre010 |  | Fresadora. | 0.100 | 0.00 | 0.00 |
| op00ato010 |  | Atornillador. | 0.100 | 0.00 | 0.00 |
| mo015 | h | Montador de cielos rasos. (mano de obra) | 0.785 | 10.62 | 8.34 |
| mo082 | h | Ayudante montador de cielos rasos. (mano de obra) | 0.392 | 6.62 | 2.60 |
| % | % | Herramienta menor | 2 % | 232.50 | 4.65 |
|  |  | Costes directos |  |  | 237.15 |
